# 20114_Kolping_Jugendwohnen
Angebotsaufforderung (GAEB DA 2000 1.2, DA83)
Projekt: 20114_Ko
Währung: EUR
Erstellt mit: G&W CALIFORNIA PRO, CALIFORNIA PRO, 23.09.2026

## Zusätzlicher Text
Umbau und Sanierung Kolping
  Jugendwohnen Ulm

  Leistungsverzeichnis
  Schreinerarbeiten; Gewerk Nr. 3.19.3
  Einbauküchen

  Bauherr:
  Kolping Jugendwohnen Ulm gemeinnützige GmbH
  St.-Apern-Str. 32
  50667 Köln

## Zusätzlicher Text
Ausschreibung - und Vertragsunterlagen

Inhaltsverzeichnis

Teil A: Allgemeine Grundlagen

Teil B: Leistungsbeschreibung mit Vorbemerkungen

## Zusätzlicher Text
Teil A: Allgemeine Grundlagen

Vertragsbestandteile (zu § 1 VOB/B)
Vertragsbestandteile sind im Falle der Auftragserteilung in nachstehender Reihen- und Rangfolge:
1.  die Leistungsbeschreibung mit Vorbemerkungen; Gegenstand der Leistungsbeschreibung sind auch die zugehörigen Planunterlagen wie folgt:

  1.1.1 Objektplanung

  Lageplan_2021-067_LP
  BE_01_Baustelleneinrichtung
  GR_DA_05_001_F
  GR_EG_05_001_K
  GR_OG1_05_001_F
  GR_OG2_05_001_F
  GR_OG3_05_001_E
  GR_OG4_05_001_E
  GR_OG5_05_001_E
  AN_N_05_001_B
  AN_O_05_001_B
  AN_S_05_001_A
  AN_W_05_001_C
  SC_01_05_001_C
  SC_02_05_001_D
  SC_03_05_001_A

  DE_22_05_001_A; Küche WG 1
  DE_23_05_001_C; Küche WG 2
  DE_24_05_001_C; Küche WG 3
  DE_25_05_001_A; Küche WG 4
  DE_26_05_001_B; Gemeinschaftsküchen OG2-5
  DE_27_05_001_B; Küche Gemeinschaftsraum EG

  Bei etwaigen Widersprüchen zwischen Textbeschreibung und Zeichnungen, die für die Angebotskalkulation erheblich sein können, hat der AN beim AG nachzufragen und um Aufklärung zu bitten. Im Zweifel gehen Textangaben den Zeichnungen vor.
2.  die Besonderen Vertragsbedingungen
3.  die allgemeinen Technischen Vertragsbedingungen für Bauleistungen (VOB/C)
4.  die Allgemeinen Vertragsbedingungen für die Ausführung von Bauleistungen (VOB/B).
Der AN ist nicht berechtigt, an den Inhalten der Leistungsbeschreibung Änderungen vorzunehmen. Bei etwaigen Fragen und Widersprüchen hat er eine entsprechende Aufklärung mit dem AG (siehe oben) herbeizuführen.

## Zusätzlicher Text
Teil B: Leistungsbeschreibung mit Vorbemerkungen

Inhaltsverzeichnis
1.  Allgemeine Beschreibung der Baumaßnahme
2.  Allgemeine technische Vorbemerkungen für das Gewerk [3.19.3 Einbauküchen]
  a.  Einhaltung gesetzlicher Verpflichtungen
  b.  Einhaltung der allgemein anerkannten Regeln der Technik und der
  vereinbarten Beschaffenheit
  c.  Prüfungs- und Hinweispflichten des AN
  d.  DIN-Normen und technische Regelwerke
  e.  Weitere Unterlagen / Gutachten
  f.  Ortsbesichtigung
3.  Detaillierte Beschreibung der einzelnen Teilleistungen

1. Baubeschreibung/allgemeine Angaben zur Baustelle:

Zweck:
Bei der Baumaßnahme handelt es sich um den Umbau und die Kernsanierung eines bestehenden Gebäudes aus den 50er Jahren. Das Gebäude wurde über die Jahre  mehrmals umgebaut und zuletzt als Jugendwohngebäude genutzt. Durch die Umbaumaßnahme soll unter anderem ein neuer identitätsstiftender Zugang für das Gebäude über das südlich gelegene Schmetterlingsgässchen geschaffen werden. Hierzu wird die bestehende Flucht- Wendeltreppe abgebrochen und durch einen neuen in den angrenzenden Grünraum orientierten Erschließungsbaukörper ersetzt. Dieser Anbau soll zum einen die neue Haupterschließung des Gebäudes über Treppe und Aufzug sicherstellen, zum anderen aber gleichzeitig als Balkonfläche mit hoher Aufenthaltsqualität im Freien und gleichzeitigem Ausblick in den angrenzenden Grünraum für die zukünftigen Bewohner dienen.
Das heutige Untergeschoss wird zum neuen über das Schmetterlingsgässchen erschlossenen Erdgeschoss umgebaut. Dort werden teilweise tragende und nicht tragende Wände abgebrochen, um die neue Raumaufteilung mit Verwaltungs- und Büroräumen und eines Gemeinschaftsraums für die Bewohner möglich zu machen. Für die Belichtung der Aufenthaltsräume ist die Schaffung eines Lichthofs auf der Nordseite im Anschluss an das angrenzende Haus Nr. 9 vorgesehen. Vor Herstellung des Lichthofs ist eine Unterfangung der Gründung und eine Verlegung der Entwässerung für das Haus Nr. 9 erforderlich. Für die Unterbringung des Mülls und die Lagerung der Holzpellets ist ein neuer Anbau im östlichen Grundstücksbereich angrenzend an den bestehenden Technikraum vorgesehen
Im neuen 1.Obergeschoss sollen zukünftig vier nach DIN 18040-2 barrierefrei nutzbare Wohngemeinschaften geschaffen werden. Hierzu ist eine weitgehende Entkernung des bestehenden Geschosses und die Herstellung eines neuen Anbaus, welcher sich in den östlichen Gartenbereich orientiert, erforderlich. Der bestehende Anbau und der Windfang  werden zuvor vollständig abgebrochen.
In den weiteren Obergeschossen sollen die bestehenden Bewohnerzimmer-Appartements einschl. der Nasszellen vollständig abgebrochen werden. Im Anschluss ist eine neue Aufteilung der Geschosse mittels Trockenbauwänden vorgesehen. Auf jedem Obergeschoss soll zusätzlich zu den neuen Bewohner-Appartements eine Gemeinschaftsküche mit Bezug zum vorgelagerten Erschließungs- und Balkonanbau geschaffen werden. Im Zuge der Entkernung des Innenbereichs ist ein Abbruch der Außenwände vorgesehen, mit anschließender Herstellung neuer Fensteröffnungen.
Energetisch soll das Gebäude auf den Energieeffzienzhaus-Standard 55-EE ertüchtigt werden. Die Außenfassade wird hierzu vollständig mittels Wärmedämmverbundsystem gedämmt. Die bestehenden Fenster sollen zugunsten neuer 3-fach Isolier-verglaster Fenster ausgetauscht werden. Ferner ist eine Dämmung der erdberührten Außenwände und der Bodenplatte auf der Oberseite vorgesehen. Die Flachdächer werden ebenfalls in der erforderliche Dämmstärke gedämmt und im Bereich des Haupthauses mit einer Photovoltaik-Anlage genutzt. Im Bereich der Gebäudetechnik ist ein Rückbau des bestehenden Öl-Heizkessels zugunsten zwei neuer mit Holz-Pellets befeuert Heizkessel vorgesehen. Sämtliche Aufenthaltsräume sollen über dezentrale Lüftungsgeräte mit effizienter Wärmerückgewinnung be- und entlüftet werden. Die bestehende Sanitärinstallation einschl. der Abwasserleitungen sollen vollständig abgebrochen und durch ein neues Leitungssystem ersetzt werden. Für einen Teil der Bewohnerzimmer-Appartements ist die Versorgung der Toilettenspülung über eine Grauwassernutzung mittels im östlichen Grundstücksbereich untergebrachter Zisterne vorgesehen. Die Entwässerung des Lichthofs ist über eine Doppel-Hebeanlage rückstaugesichert vorgesehen. Die bestehende Elektroinstallation wird ebenfalls vollständig zurück gebaut und durch eine Neuinstallation ersetzt. Da die Leistung des bestehende Elektro-Hausanschlusses für die neue Nutzung nicht mehr ausreichend ist, soll ein neuer Hausanschluss im Bereich des neuen Müllraums geschaffen werden. Auch der bestehende Trinkwasseranschluss wird durch eine Neuinstallation ersetzt. Hierzu soll die im Erdgeschoss liegende Trinkwasserleitung bis zum Anschlusspunkt im Bereich der Garage des angrenzenden Hotel Ulmer Stubens demontiert werden. Der Neuanschluss ist über eine neue erdverlegte Leitungsführung im südlichen Grundstücksbereich bis zum Technikraum vorgesehen
Maßnahmen Brandschutz
Die Bewehrungsdeckung der Hohlkörperdecken-Rippenträger ist für die geforderte Feuerwiderstandsdauer F90 nicht ausreichen. Es ist daher eine brandschutztechnische Bekleidung sämtlicher betroffener Deckenuntersichten mit zementgebundenen Brandschutzplatten zur Kompensation der fehlenden Bewehrungsdeckung vorgesehen. Die Durchbrüche und Kernlochbohrungen in den Deckenbauteilen können erst nach Fertigstellung der Bekleidung durch das Gewerk Trockenbau ausgeführt werden.

Baumaßnahme
Bei der Baumaßnahme handelt es sich um ein Umbau- , Sanierungsvorhaben mit vorherigem Teilabbruch.

Betriebszustand bei Arbeiten
Das Gebäude wird zur Ausführung der Arbeiten nicht bewohnt/genutzt sein. Das nördlich angrenzende Haus Nr. 9 sowie das angrenzende Hotel Ulmer Stuben wird während der Arbeiten genutzt sein.

Gebäude
Gebäude zur Nutzung als: Jugendwohngebäude mit Verwaltungsräumen im EG
Gesamtanzahl Geschosse: 6 Geschosse
davon Untergeschosse: 1 Untergeschoss/ teilweise erdberührt
Dachform: Flachdächer
Dachneigung: flach, bzw. 2%
Höhe First über OKG: ca. 17.50 m
Höhe letzte Decke über OKG: ca. 17.50 m

Baustelleneinrichtung
Kran zur Mitnutzung: nein.

Lagermöglichkeiten: Aufenthalts- und Lagerflächen können im Gebäude nicht zur Verfügung gestellt werden. Lagerflächen außerhalb des Gebäudes können im Bereich der BE-Fläche mit einer Gesamtfläche von ca. 50 m² zur Verfügung gestellt werden. Die Lagerung von Materialien außen ist im Einzelfall mit der Bauleitung abzustimmen. Firmencontainer dürfen nur im dafür vorgesehenen Bereich der südlichen Baustelleneinrichtungsfläche und ggf. im östlichen BE-Feld (Garten angrenzend an Nachbargrundstück Nr. 518/7, Aufstellung dort nur mittels Mobilkran möglich) aufgestellt werden.

Baus. Stromanschluss: Auf dem Grundstück ist ein durch das Gewerk Rohbau hergestellter Baustromanschluss mit
36 kW vorhanden.
Baus. Wasseranschluss: Auf dem Grundstück ist ein durch das Gewerk Rohbau hergestellter Bauwasseranschluss mit DN 20 /25 vorhanden.

Für die Höhe der dafür erfolgenden Abzüge siehe ZTV Allgemein unter Ziffer 13.0

BE-Flächen für AN im Gebäude: nicht zulässig
An der Baustelle darf ohne Zustimmung des Auftraggebers keine Firmenwerbung angebracht werden.

Baustellenumfeld
Für den Baustellenbetrieb sind folgende Arbeitszeiten einzuhalten:

Mo-Fr von 7:00-17:00 Uhr
Samstag von 7:00-17:00 Uhr
An Sonn- und Feiertagen ist keine Arbeit auf der Baustelle möglich.

Auf den angrenzenden Betrieb des Hotels Ulmer Stuben sowie die angrenzende Bebauung ist bei den Arbeiten insbesondere hinsichtlich Lärm- und Staubentwicklung Rücksicht zu nehmen. Staubförmige Immissionen sind durch geeignete Maßnahmen (z.B. Anfeuchten) zu minimieren. Motoren sind in Stillstandszeiten abzuschalten. Kreissägen und ähnlich lärmintensive Geräte sind bei Dauerbetrieb einzuhausen. Aufwendungen für diese Schutzmaßnahmen sind in die EP mit einzukalkulieren.

Die Tiefgaragenzufahrt des Hotels Ulmer Stuben im Bereich des Schmetterlingsgässchens ist freizuhalten - Anlieferungen sind möglich, jedoch kein Parken oder Abstellen von Material etc. im Bereich der Zufahrt.
Ferner ist die Zufahrt bzw. das Grundstück im nördlichen Bereich (Flurstück Nr. 518/6) zwischen Hotel und Haus Nr. 9 freizuhalten.

Anlieferung/Logistik/Zufahrt

Durchfahrtbeschränkungen: Die Anlieferung der Baustelle ist über das Schmetterlingsgässchen in nur einer Richtung möglich. Eine Durch- bzw. Abfahrt über die BE-Fläche ist nicht möglich.

Durchfahrthöhe/Durchfahrtsbreite:
Bereich Schmetterlingsgässchen: keine Höhenbeschränkung, Zufahrtsbreite max. 3.0 Meter
Bereich Flurstück Nr. 518/6, Höhe max: 4.0 Meter (Torbogen Bereich Hotel Ulmer Stuben).
Zufahrtsbreite: max. 3.50 m

Deckenlast:
Geschossdecken im Bestand Verkehrslast maximal 2,0 kN/m²
Bodenplatte Erdgeschoss; Verkehrslast maximal 2,0 kN/m²

Entladeflächen: siehe Konzept Baustelleneinrichtung; BE-Fläche südliches Schmetterlingsgässchen. Zugang zum Gebäude mittels Absetzpodeste im Bereich des Gerüsts.

Kranentladung: bauseitiger Kran ist im Anschluss an die Rohbauleistung nicht mehr vorhanden. Es ist insoweit eine Kranentladung mittels z.B. LKW-Kran durch den AN zu kalkulieren.

Zugänglichkeit: das Gebäude ist ebenerdig über die BE-Fläche im Bereich des Schmetterlingsgässchens zugänglich. Die Geschosse sind intern über das bestehende Treppenhaus erschlossen; im Außenbereich ist die Erschließung der Geschosse über die Außentreppen des südlichen Erschließungsbaukörpers möglich.

Materialtransport: Als Transportwege dienen die Gerüsttreppen an der Fassade und die dort angebrachten Absetzpodeste.  Vom AG werden keine Geräte oder Arbeitskräfte zur Verfügung gestellt.

Ferner befinden sich in das Gerüst integrierte Absetzpodeste auf der südlichen Fassadenseite des Erschließungsbaukörpers. Je Geschoss befindet sich dort ein Podest. Die Abmessungen der Absetzpodeste betragen:

Breite ca. 3.0 m
Tiefe: ca. 1.20 m (Podeste stehen nicht über das Gerüst hinaus)
Höhe entsprechend der Geschosshöhe ca. 2.50 m
Belastung der Podeste mit max. 3.0 kN/m².

Die Absetzpodeste sind über die südliche BE-Fläche per LKW erreichbar. Ausgehend von den Absetzpodesten erfolgt die Vertragung des Baumaterials über Fenster/Türöffnungen in das Gebäude.

Geplanter Ausführungszeitraum
Die zeitliche Ausführung der Gesamt-Baumaßnahme ist von Sommer/Herbst 2024 bis ca. Frühjahr 2027 geplant.

Folgende Einzelgewerke werden voraussichtlich zeitgleich oder in engem zeitlichen Zusammenhang in die Gesamtabwicklung der Baumaßnahme eingebunden sein:
-Sanitärinstallationen
-Lüftungsinstallationen
-Elektroinstallationen
-Dachabdichtungsarbeiten
-Trockenbauarbeiten
-Fenster- und Sonnenschutzarbeiten
-Fliesenarbeiten
-Malerarbeiten
-Schlosserarbeiten

2.  Allgemeine technische Vorbemerkungen für das Gewerk
  3.19.3 Schreinerarbeiten Einbauküchen
a.  Einhaltung gesetzlicher Verpflichtungen
Vorab wird darauf hingewiesen, dass alle gesetzlichen Regelungen, die im Zusammenhang mit der Ausführung der vereinbarten Werkleistung stehen, zu berücksichtigen sind.

b.  Einhaltung der allgemein anerkannten Regeln der Technik und der
vereinbarten Beschaffenheit
Weiterhin ist zu beachten, dass für die Ausführung der Baumaßnahme die vereinbarte Beschaffenheit und die allgemein anerkannten Regeln der Technik (§ 13 Abs. 1 VOB/B) einzuhalten sind. Die vereinbarte Beschaffenheit ist vorrangig zu berücksichtigen, wenn die nachstehenden Detailbeschreibungen über die Anforderungen der allgemein anerkannten Regeln der Technik hinausgehen oder aufgrund spezifischer Gegebenheiten (z.B. beim Bauen im Bestand) dahinter zurückbleiben.
c.  Prüfungs- und Hinweispflichten des AN
Der AN wird vorsorglich darauf hingewiesen, dass nach den Vorgaben der VOB/B (§ 3 Abs. 3 und § 4 Abs. 3) Prüfungs- und Hinweispflichten im Hinblick auf die Ausführung der Bauleistungen bestehen.
d.  DIN-Normen und technische Regelwerke
Im Übrigen sind als Grundlage für die auszuführenden Leistungen die VOB/C, dort insbesondere die unter Ziffer 3.0 im Bereich der Detailbeschreibung in den Leistungsbeschreibungen aufgeführten DIN Normen sowie die DIN 18299 zu berücksichtigen.

e.  Weitere Unterlagen / Gutachten
Die Angaben und Erläuterungen in folgenden weiteren Unterlagen / Gutachten sind bei der Kalkulation und  Ausführung der vertraglichen Leistungen zu beachten:
---

f.  Ortsbesichtigung
Dem AN / Bieter wird empfohlen, vor Angebotsabgabe eine Ortsbesichtigung durchzuführen, um etwaige kalkulationserhebliche Gesichtspunkte besser und sicherer erfassen zu können. Der AG bzw. eine vom AG benannte ortskundige Person wird den AN auf Wunsch begleiten.

3. Detaillierte Beschreibung der einzelnen Teilleistungen

## 3.19.3_Einbauküchen
Datum: 23.09.2026

*Hinweis: ZTV Allgemein*
ZTV Allgemein

1 Allgemeine Hinweise
Für nachfolgend beschriebene Leistungen gelten die Verarbeitungsvorgaben und Einbauanweisungen der Hersteller für die eingesetzten Baustoffe, -elemente und -produkte, die Publikationen der im jeweiligen Fachbereich allgemein anerkannten Verbände und der sonstigen Herausgeber von Richtlinien, Merkblättern, Empfehlungen etc. in der zum Zeitpunkt der Ausführung gültigen Fassung als vereinbart.

Im Fall von Widersprüchen gilt die weiterreichende bzw. qualitativ höherwertige Anforderung als vereinbart.

Alle für ein Bauteil oder Bauelement erforderlichen Bestandteile sind aus dem System eines Materialherstellers zu beziehen und als durchgängige Produktlinien anzubieten.

Alle Bauteile ähnlicher Art und Lage müssen aufeinander abgestimmte Oberflächen, Farbtöne, Falzgeometrien, Kantenausbildungen, Beschläge etc. aufweisen, um eine gestalterische Durchgängigkeit zu gewährleisten.

2 Baustelleneinrichtung
2.1Flächen der Baustelleneinrichtung
Als Vereinbarung zu VOB/B § 4 Absatz 4 stellt der AG dem AN nur ausdrücklich benannte und zugesagte Baustelleneinrichtungsflächen zur Verfügung. Vorhandene und verbleibende Bauteile und Anlagen, wie etwa Nachbarbebauungen, sind betriebsfähig zu erhalten. Der AG behält sich vor, die Nutzungsgenehmigung für den AN für die zur Baustelleneinrichtung zur Verfügung gestellten Flächen zu widerrufen, wenn dies aus Gründen des Bauablaufs erforderlich wird.

2.2 Zusätzlicher Flächenbedarf für die Baustelleneinrichtung
Der AN überprüft vor Angebotsabgabe, ob er für die Durchführung der an ihn beauftragten Leistungen zusätzlich zu den vom AG etwaig zur Verfügung gestellten Flächen weitere Baustelleneinrichtungsflächen für Verkehr, Zuwegung, Logistik, Lagerung oder Personalunterkünfte benötigt.

Werden private Flächen wie Nachbarland und/oder öffentliche Flächen wie Straßen und Wege zusätzlich als Einrichtungsfläche vom AN benötigt, so trägt der AN sämtliche erforderlichen Beantragungen, Abstimmungen, Gebühren und sonstigen Kosten sowie die anfallenden Nutzungsgebühren. Soweit keine gesonderte Positionen hierfür im Leistungsverzeichnis vorgesehen ist, sind die betroffenen Aufwendungen in die Position Baustelleneinrichtung einzukalkulieren.

2.3 Wiederherstellung Baustelleneinrichtungsfläche
Der AN hat nach Beräumung die Baustelleneinrichtungsfläche wieder in den vorgefundenen Zustand zu versetzen, Leitungen und Fundamente des AN sind zu entfernen.

2.4 Anschlüsse für die Baustelleneinrichtung
Der AG stellt dem AN bereits am Baugrundstück vorhandene Anschlüsse zur Verfügung. Sind keine Anschlüsse vorhanden oder reichen deren Kapazitäten für den Baustellenbetrieb des AN nicht aus, so versorgt sich der AN im Rahmen seiner Leistungen eigenständig mit allen erforderlichen Medien, Anschlüssen und Verteilungen.

2.5 Arbeitsgerüste
Arbeitsgerüste für Arbeiten über 2,00-3,60 m über OKF sind vom AN im Rahmen seiner Leistungen mit vorzusehen, soweit solche Arbeitshöhen aus den Ausschreibungsunterlagen erkennbar sind.

2.6 Sicherungs- und Schutzmaßnahmen
Der AN schützt die übrigen Bauausführenden vor allen aus seinen Tätigkeiten herrührenden Gefahren durch (Absturz-)Sicherungen, Abschrankungen, Markierungen etc. Die vom AN diesbezüglich auszuführenden Leistungen verstehen sich einschließlich Aufbau, Vorhaltung, Unterhalt, regelmäßiger Kontrolle und Instandsetzung sowie Rückbau nach Beseitigung der Gefahr bzw. nach Aufforderung durch den AG. Eine verlängerte Vorhaltung bis zu 4 Wochen über den Tätigkeitszeitraum des AN hinaus ist hierbei vorzusehen.

2.9 Bauzwischen- und Montagezustände
Alle für den AN zum Angebotsabgabezeitpunkt erkennbaren Leistungen für Provisorien, Bauzwischenzustände und Montagezustände, die er zur Erbringung seiner Leistungen benötigt, sind Bestandteil der Leistungen des AN. Hierzu zählen neben Hilfsmitteln und -gerüsten auch Verstärkungen und Dimensionierungen von Bauteilen für Belastungen während des Transports oder der Montage.

2.10 Baustelleneinrichtung
Aufbau, Vorhaltung und Abbau der Baustelleneinrichtung sind in die Einheitspreise der Leistungspositionen einzukalkulieren, soweit sie nicht in besonderen Ansätzen erfasst sind.

4 Planung
4.1 Vorleistungen des AG
Der AG hat Planungsleistungen in mindestens solchem Umfang erbringen zu lassen, wie sie den Auslobungsunterlagen beigefügt sind.

Der AN prüft diese und teilt eventuelle, bei verantwortlicher Prüfung der Unterlagen bereits zum Angebotsabgabezeitpunkt erkennbare Bedenken gegen die AG-seitige Planung mit Angebotsabgabe mit.

Der Auftragnehmer erhält vom Auftraggeber alle erforderlichen Planunterlagen per PDF in digitaler Form zur Verfügung gestellt. Sobald Mängel oder Fehler an der Planung vom Auftragnehmer festgestellt werden oder dieser Bedenken gegen die vorgesehene Art der Ausführung hegt, ist er nicht nur berechtigt, sondern verpflichtet, dieses unverzüglich der örtlichen Bauaufsicht schriftlich mitzuteilen und evtl. Vorschläge zur Behebung einzureichen.

Planprüfung, Maßgenauigkeit, Toleranzen

Die ordnungsgemäße Ausführung aller Arbeiten macht es erforderlich, dass der Auftragnehmer vor Beginn der Arbeiten sämtliche Pläne durcharbeitet, unter Zuhilfenahme des LVZ und der gestellten Planunterlagen. Verantwortlich zu prüfen ist, ob die Maße am Bau mit den Maßangaben im LVZ bzw. in den Planunterlagen übereinstimmen.

Für die Maßgenauigkeit sind die Angaben der VOB und der darin verankerten DIN-Normen maßgebend, sofern in der Leistungsbeschreibung nichts anderes gefordert wird. Unstimmigkeiten sind vor Ausführung der Arbeiten vom Auftragnehmer verantwortlich zu klären. Maßabweichungen des Baukörpers, die zu Änderungen der Planungsgrundlage führen, sind unverzüglich den Planern und der Bauleitung bekannt zu geben.

Der AN erstellt örtliche Aufmaße als Grundlage seiner Planungen, Bestellungen, Fertigungen und Montagen.

Ausführungsunterlagen des Auftragnehmers

Sind im Leistungsverzeichnis Werkstattzeichnungen und oder statische Nachweise  gefordert, so gelten die nachfolgenden Anforderungen in Bezug auf Qualität und Leistungsumfang.

Die Zeichnungen haben alle Angaben zu enthalten, die zur fachtechnischen Prüfung und zur Beurteilung der Übereinstimmung mit LVZ und Projekt erforderlich sind. Weiterhin sind alle Angaben zu machen, die Einflüsse auf anschließende Gewerke oder Fremdleistungen beinhalten. Insbesondere sind folgende Inhalte umfänglich darzustellen:

·  Lage,
·  alle statisch relevanten Anschlüsse, Verbindungen, Halterungen, Befestigungen, Absteifungen, Verankerungen, Auflager,
·  Detailausbildungen,
·  Höhen bzw. Anschlusshöhen,
·  Fugenplan und -arten, Stöße, Teilungen, Verlegerichtungen,
·  Aufteilungen, Befestigungspunkte und -linien,
·  Querschnitte, Dimensionierungen, Bemaßungen,
·  Revisionsöffnungen,
·  Dehnungs- und Montagestöße,
·  Montagelastfälle, Bau-, Transport- und Zwischenzustände,
·  Einbauabfolge,
·  Lasthaken und -ösen/ Anhängelasten,
·  Fenster-/Tür- und Stücklisten,
·  bauphysikalische Anforderungen und Berechnungen,
·  Brand- und schallschutztechnische Anforderungen.

Zur Werkstatt- und Montageplanung gehört - soweit erforderlich - auch die Erstellung einer prüffähigen Ausführungsstatik mit allen erforderlichen statischen Nachweisen als Einzel- und Systemnachweise, die rechtzeitig zur Prüfung einzureichen sind.

Bei der Planung sind die hohen gestalterischen Anforderungen des AG höher zu werten als die Effizienz des Materialeinsatzes des AN. Material- oder verschnittoptimierte Planungen sind nicht akzeptabel, wenn damit gestalterische Einschränkungen einhergehen.

Der AN ist für die korrekte Dimensionierung der Bauteile allein verantwortlich. Eventuell vom AG in den Ausschreibungsunterlagen oder Plänen getätigte Bemessungen oder Querschnittsangaben verstehen sich nur als Kalkulationshilfe und sind vom AN alleinverantwortlich zu verifizieren.

Diese Ausführungsunterlagen sind den Planern zur Durchsicht vorzulegen. Die Vorlage erfolgt in Papierform 3-fach als DIN A3 Format.Erst nach Freigabe der Planunterlagen durch die Planer darf die Ausführung aufgenommen werden. Freigegebene Pläne erhalten einen Freigabevermerk.

Arbeiten, die nach nicht genehmigten Unterlagen ausgeführt werden, werden als Leistungen ohne Auftrag abgelehnt.

Leistungen ohne Auftrag werden nicht vergütet, vom Unternehmer kann nicht der Einwand der ungerechtfertigten Bereicherung geltend gemacht werden.

Für Verzögerungen in der Detailgestaltung, welche der Auftragnehmer durch nicht diesem LVZ entsprechende Details oder durch schleppende Bearbeitung und dergleichen verschuldet, kann von diesem keine Verzögerung der geforderten Termine abgeleitet werden. Mit der Ausführung kann erst nach Genehmigung der Konstruktionszeichnungen begonnen werden. Die Vorlage der Konstruktionszeichnungen durch den AN hat so rechtzeitig zu erfolgen, dass die vertraglich vereinbarten Termine eingehalten werden können.

Nach Prüfung und Freigabe der Konstruktionszeichnungen als Werkstattplanung sind Ausführungszeichnungen zu erstellen.
In die Ausführungszeichnungen müssen alle durch den Prüfvorgang definierten Änderungen, Korrekturen und Ergänzungen eingearbeitet werden. Weitere, nicht durch den Prüfvorgang verursachten Änderungen, Korrekturen und Ergänzungen dürfen nur nach Abstimmung mit den Planern in die Ausführungszeichnungen eingearbeitet werden und müssen indiziert werden.

Die Ausführungszeichnungen sind unverzüglich nach Freigabe zu bearbeiten und per PDF in digitaler Form zu verteilen.

Die beschriebenen Planungs- und Vervielfältigungsleistungen sind Nebenleistungen und werden nicht gesondert vergütet, soweit hierfür keine gesonderte Vergütungsposition vorgesehen ist.

Eine freigegebene Werkstatt- und Montageplanung entbindet den AN aber nicht von seiner eigenen Prüfungs- und Hinweispflicht und von seiner Planungsverantwortung. Diese bleiben unberührt.

8 Reinigung
Der im gesamten Baustellenbereich anfallende Schutt und Abfall ist von jedem AN sortenrein zu sammeln und umgehend abzufahren. Alle durch den Baubetrieb verursachten Verschmutzungen im öffentlichen Bereich, auf den Nachbargrundstücken und auf dem Baugelände sind sofort zu beseitigen.

Der AN wird am Ende jeder Arbeitswoche seinen Arbeitsbereich in besenreinen Zustand versetzen. Kommt der AN seiner Verpflichtung nicht nach, ist der AG berechtigt, diese Leistung auf Kosten des AN zu veranlassen. Der AN ist verpflichtet, geeignete Maßnahmen zur Vermeidung von Verschmutzungen zu ergreifen.

9 Bauausführung/Leistungsumfang

9.1 Aufmaß und Maßabweichungen
Tatsächliche bauliche Abweichungen von in den Planungen angegebenen gleichartigen, wiederkehrenden Maßen berechtigen den AN diesbezüglich nicht zur Geltendmachung von Mehraufwendungen. Kalkulationsgrundlage ist insofern ein örtliches Aufmaß mit differierenden Maßen für gleichartige Bauteile oder Öffnungen.

9.2 Demontagen/Erneuerung
Sind Leistungen als Demontageleistung oder als Erneuerung bereits bestehender Bauteile oder -leistungen beschrieben, so ist der Aufwand für eine geordnete, weitestgehend zerstörungsfreie Demontage und Entsorgung Bestandteil der Leistungen des AN.

9.3 Sachbearbeiter des Auftragnehmers
Während der Dauer der gesamten Bauarbeiten muss ein leitender und mit allen Vollmachten versehener Bauführer des Auftragnehmers täglich am Bau erreichbar sein. Der zuständige Bauführer muss vor Inangriffnahme der Arbeiten dem Auftraggeber schriftlich namentlich bekanntgegeben werden. Es ist unbedingt anzustreben, dass die Bauführung bis zur Abnahme  stets von der gleichen Person wahrgenommen wird. Eine gesonderte Vergütung für die Bauführung einschl. technische und kaufmännische Hilfskräfte erfolgt nicht.

Es ist ein deutschsprachiger Fachbauleiter gefordert.

9.4 Aufmaß/Abrechnung

Die Rechnungen, Nachweise und Aufmaße müssen sich exakt auf die im Leistungsverzeichnis genannten Positionen und Ordnungszahlen beziehen sowie deren Gliederung einhalten. Abschlagsrechnungen sind kumulativ aufzustellen.

10 Bautagesbericht
Der AN hat täglich Bautagesberichte zu führen und dem AG wöchentlich abgestimmt zu übergeben. Sie müssen alle Angaben enthalten, die für die Ausführung, die Abrechnung und die terminlichen Auswirkungen des Auftrages von Bedeutung sein können. Über besondere Vorkommnisse ist der AG zusätzlich täglich zu informieren.

11 Stundenlohnarbeiten
11.1Abforderung von Stundenlohnarbeiten
Stundenlohnarbeiten sind nur auf Anweisung des AG auszuführen. Für nicht ausdrücklich abgeforderte Stundenlohnarbeiten besteht keinerlei Vergütungsanspruch des AN.

Spätestens am folgenden Arbeitstag nach Ausführung sind die vollständigen Stundenzettel 2-fach, unter Angabe des Namens und Berufsbezeichnung des Arbeiters, der ausgeführten Arbeiten und ggf. Materialaufstellung, der Bauleitung vorzulegen.

Die Nachweise über Stundenlohnarbeiten müssen enthalten:
1.  Name, Beruf und tägliche Stundenleistung der im Tagelohn beschäftigten Personen,
2.  Aufstellung über die Verwendung der besonders zu vergütenden Materialien und Baustoffe,
3.  Aufstellung und Beschreibung der ausgeführten Leistungen.

Sie gelten erst nach Bestätigung und Unterschrift durch die Bauleitung als anerkannt. Die Stunden sind im Bautagebuch einzutragen. Eine Abzeichnung des Bautagebuches bedeutet keine Anerkenntnis der Stunden. Nicht fristgemäß vorgelegte Stundenzettel werden nicht anerkannt.

11.2 Später verdeckte oder untergegangene Leistungen
Werden Leistungen in Form von Stundenlohnarbeiten erbracht, die später nicht mehr nachvollziehbar sind (Abbruchleistungen, später überdeckte Leistungen), so sind vom AN geeignete Maßnahmen zur Dokumentation der erbrachten Leistung zu ergreifen, beispielsweise eine Fotodokumentation mit Handykamera. Kann der AN seinen Vergütungsanspruch mangels Beleg über die Leistungserbringung nicht belegen, so entfällt die Vergütung!

11.3 Vergütung von Stundenlohnaufwendungen
Nicht vergütet werden
·  Aufsichtsstunden (Bauleiter, Polier o. Ä.),
·  Überstundenzuschläge,
·  Anmarsch, Fahrzeiten, Materialbesorgung,
·  Materialtransport, Gerätetransport,
·  sonstige Vorbereitungsarbeiten, wie Werkzeuge herrichten u. ä.

Vergütet werden die tatsächlich am Arbeitsplatz anfallende Arbeitszeit, verwendetes Material für diese Leistungen (nach LV oder nachrangig Tagespreis des Baustoffhandels).

Der Verrechnungssatz für die jeweilige Arbeitskraft umfasst sämtliche Aufwendungen, insbesondere den tatsächlichen Lohn einschließlich:
·  Lohn- und Gehaltskosten,
·  alle Sozialkosten,
·  Erschwernis- und sonstige Zuschläge,
·  Lohnnebenkosten (Auslösungen, Wegegelder, Unterkunfts- und Übernachtungsgelder usw.),
·  Wagnis und Gewinn.

Eine Einrechnung der Stundenlohnarbeiten in die LV-Summe (Angebot bzw. Auftrag) berechtigt nicht zur Ausführung dieser Arbeiten. Die Leistungen sind als Eventualposition zu verstehen und können ggf. auch unausgeführt bleiben, in diesem Fall erfolgt dann keine Abrechnung.

12 Technische Kontrollen
Teilleistungen, die zur Gesamtabnahme nicht mehr zugänglich oder einsehbar sind, müssen durch technische Kontrollen eingesehen werden.

Der Auftragnehmer hat den Auftraggeber bzw. die Planer für Leistungen, die nachträglich nicht mehr zugänglich sind, zu entsprechenden technischen Kontrollen aufzufordern. Der AN ist verpflichtet, die Bauleitung des AG zeitgerecht (mindestens 24 Stunden vorab) über die entsprechenden Leistungsstände zu informieren, damit die technischen Abnahmen organisiert und ohne Störungen des Bauablaufs durchgeführt werden können. Sollte der AN diese Mitwirkungs- und Hinweispflichten nicht erfüllen, behält sich der AG vor, für Teilleistungen, die nachträglich nicht mehr prüfbar sind, die Abnahme zu verweigern. Zusätzliche Kosten, die im Zusammenhang mit nachträglich notwendigen Prüfungsfeststellungen entstehen, werden dem AN weiterbelastet.

Die technischen Kontrollen gelten lediglich als Bestätigung des Leistungsstands und haben nicht den rechtsgeschäftlichen Status einer Abnahme.

13 Verbrauchskosten/Versicherung

13.1 Baustrom /Bauwasser

Baustrom- und Bauwasserverbrauchskosten  werden vom Auftraggeber gegen einen Pauschalvergütung von

zusammen 0.25 v. Hundert

der Netto-Abrechnungssumme während der Dauer der gesamten Bauzeit zur Verfügung gestellt.

13.2 Bauwesensversicherung

Für das Objekt ist eine Gesamtbauwesenversicherung durch den Auftraggeber abgeschlossen. Der Auftragnehmer zahlt  hierfür einen pauschalen Betrag in Höhe von

0.25 v. Hundert

der jeweiligen Nettoabrechnungssumme an den Versicherungsnehmer (Auftraggeber). Der Betrag ist nach Aufforderung des Versicherungsnehmers zu zahlen, er wird spätestens an der Schlussrechnung abgezogen. Sofern der Versicherungsvertrag eine Selbstbeteiligung vorsieht, ist diese vom Auftragnehmer zu tragen, sofern der Schaden in seinem Gefahrenbereich eintritt. Diese wird spätestens bei der Schlussrechnung abgesetzt.

Der Auftragnehmer hat sich über den Versicherer, die näheren Versicherungsbedingungen, insbesondere über den Umfang des Versicherungsschutzes beim Auftraggeber zu unterrichten. Der Auftragnehmer verpflichtet sich, die ihm als Versicherten nach dem Versicherungsvertrag obliegenden Pflichten, insbesondere Anzeigepflichten, zu erfüllen.

Der Versicherungsnehmer (Auftraggeber) ist nicht verpflichtet, Ansprüche gegen den Versicherer geltend zu machen. Lehnt der Versicherungsnehmer die Geltendmachung von Ansprüchen ab, so hat er den Auftragnehmer auf Verlangen zu bevollmächtigen, die Ansprüche des Versicherungsnehmers zu verfolgen. In jedem Fall gehen die Kosten der Geltendmachung von  Ansprüchen im Interesse des Auftragnehmers zu dessen Lasten.

14. Detailterminplan

Der Auftragnehmer hat entsprechend der Frist in den besonderen Vertragsbedingungen nach Auftragserteilung einen Detailterminplan auf Grundlage der in den besonderen Vertragsbedingungen geforderten Ausführungsfristen bzgl. seiner auszuführenden Leistungen zu erstellen, in dem die jeweils bautäglich vorgesehene Mannstärke nebst Geräteeinsatz nachvollziehbar ist und mit Blick auf einen zeitgerechten Bauablauf kontrolliert werden kann. Vergütung in gesonderter Position.

15. Ausführungsunterlagen:
Der AN erhält die Ausführungszeichnungen und Regeldetails vom AG digital als pdf-Datei. Die Ausführungsunterlagen sind auf der Baustelle während der Leistungsausführung des AN vorzuhalten - in  Papier- oder digitaler Form (mittels Tablets)..

16. Sicherheits- und Gesundheitsschutz-Koordination
Entsprechend der Baustellenverordnung BaustellV ist vom Auftraggeber ein Sicherheits- und Gesundheitsschutzkoordinator (SiGeKo) bestellt: Die durch den SiGeKo gemeinsam mit der örtlichen Bauleitung aufgestellte Baustellenordnung ist für alle Auftragnehmer verbindlich. Der Auftragnehmer hat seine Meldepflichten gegenüber dem SiGeKo – unabhängig von seinen evtl. Meldepflichten gegenüber der örtlichen Bauleitung und gegenüber Behörden – zu erfüllen.
Der SiGeKo hat beratende Funktion. Er ist jedoch befugt, die Ausführung von Arbeiten zu unterbrechen, wenn Unternehmen die Unfallverhütungsvorschriften und sonstige für den Arbeitsschutz und die Unfallverhütung geltenden Gesetze, Verordnungen, Richtlinien und Durchführungsanweisungen nicht einhalten. Durch den SiGeKo erfolgt eine Einweisung eines bevollmächtigten qualifizierten Ansprechpartners des Auftragnehmers in den Sicherheits- und Gesundheitsschutzplan (SiGePlan). Eine Unterweisung der Mitarbeiter des Auftragnehmers bzw. evtl. Nachunternehmer gemäß Arbeitsschutzgesetz ArbSchG § 12 ist Sache des Auftragnehmers. Die Einweisung in den SiGePlan und die Teilnahme an den Sicherheitsbegehungen des SiGeKo gehört zu den Nebenleistungen des Auftragnehmers.

17. Baustellenbesprechungen:
Ein bevollmächtigter Vertreter des AN hat während der eigenen Ausführungszeit an den wöchentlichen Baustellenbesprechungen teilzunehmen. Dieser/diese muss die deutsche Sprache in Wort und Schrift beherrschen. Der Auftragnehmer hat ferner dafür Sorge zu tragen, dass während der Ausführung seiner Leistungen immer mindestens ein fließend deutsch sprechender Mitarbeiter seiner Firma auf der Baustelle anwesend ist.

18. Bauablauf/Abschnittsweise Ausführung
Folgender Bauablauf ist vorgesehen.

Direkt nach Abruf des Ausführungsbeginns Ausführung der Werk- und Montageplanung und Einreichung beim AG, Architekten zur Prüfung bzw. Abstimmung.

-Unterbrechung infolge  Prüfvorgang Werk- und Montageplanung durch AG/Architekten 2 Wochen

Sodann Ausführung der Leistungen wie folgt.

-Produktion Einbaumöbel
-Montage Einbaumöbel

Von einer kontinuierlichen Weiterarbeit kann insoweit nicht ausgegangen werden. Die vorstehend beschriebene zeitversetzte Ausführung ist in die Einheitspreise einzukalkulieren, soweit nicht in gesonderter Position vorgesehen.

*Hinweis: ZTV Tischlerarbeiten*
Zusätzliche Technische Vertragsbedingungen
Tischlerarbeiten

1Grundlagen
Für die Leistungen dieses Gewerks gelten die VOB Teil C, insbesondere ATV DIN 18355 Tischlerarbeiten, und die Allgemein Anerkannten Regeln der Technik.

Ergänzend hierzu gelten die Regelwerke der nachstehend genannten Herausgeber in der zum Zeitpunkt der Ausführung gültigen Fassung als Grundlage von Kalkulation und Arbeitsausführung:
·  BAKT: Bundesarbeitskreis Trockenbau
·  BFS: Bundesausschuss Farbe und Sachwertschutz e. V.,
·  BIV: Bundesinnungsverband des Glaserhandwerks,
·  bvj: Bundesverband der Jungglaser und Fensterbauer e. V.,
·  DGUV: Deutsche Gesetzliche Unfallversicherung e. V.,
·  GDA: Gesamtverband der Aluminiumindustrie e. V.,
·  GEV: Gemeinschaft Emissionskontrollierte Verlegewerkstoffe, Klebstoffe und Bauprodukte e. V.,
·  ift Rosenheim GmbH,
·  Informationsverein Holz e. V.,
·  IVD: Industrieverband Dichtstoffe e. V.,
·  RAL: Deutsches Institut für Gütesicherung und Kennzeichnung e. V.,
·  RAL: Gütegemeinschaft Fenster, Fassaden und Haustüren e. V.,
·  ttz: Industrieverband Tore Türen Zargen e. V.,
·  VdS Schadenverhütung GmbH,
·  VFF: Verband Fenster + Fassade,
·  WTA: Wissenschaftlich-Technische Arbeitsgemeinschaft für Bauwerkserhaltung und Denkmalpflege e. V.

2Vorbereitung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Fertigungsbeginn ist vom AN unaufgefordert und eigenverantwortlich ein örtliches Aufmaß auf der Baustelle auszuführen.

Vor Beginn der Arbeiten ist vom AN eine Werkstatt- und Montageplanung zu erstellen und dem AG vor Ausführung zur Prüfung und Freigabe vorzulegen. Bestandteil der Werkstatt- und Montageplanung des AN sind u. a.:
·  Feststellung der tatsächlichen Einbauhöhen bezogen auf das gesamte Ausbausystem,
·  Detailplanung für Möblierung, Einbauten und Geräte einschließlich Listen über alle Beschläge, Ausschnitte, Steckdosen, Beleuchtung, Kabel und Leitungen (verdeckt geführt), Schaltungen,
·  Übersichtszeichnungen aller Möbel mit Darstellung der Aufteilung und Eintragung aller Beschläge.

Vom AN ist im Rahmen seiner Werkstatt- und Montageplanung eine Gefährdungsanalyse nach DIN EN 12978 durchzuführen; soweit sich aus dieser Analyse ergibt, dass weitere Schutzvorrichtungen (Sensorleisten, Bewegungsmelder) erforderlich werden, teilt der AN dies dem AG rechtzeitig vor Beginn der Ausführung mit.

3Ausführung und Konstruktion
3.1Allgemeine Hinweise
Werden dem Angebot ausländische Fabrikate zugrunde gelegt, sind Güte- oder Gleichwertigkeitsnachweise nach deutschen Normen von einer amtlich anerkannten Materialprüfstelle mit Angebotsabgabe vom AN zu übergeben. Nicht genormte bzw. nicht zu genormten Materialien gleichwertige Materialien sind unzulässig.

Der AN weist den AG bei Erfordernis rechtzeitig vor Ausführung der Baustellenmontage darauf hin, wie die Räumlichkeiten der Baustelle zu klimatisieren sind, um Schäden und Verformungen durch Temperatureinflüsse und Feuchtigkeit zu vermeiden.

Alle Befestigungs- und Verankerungskonstruktionen sind grundsätzlich verdeckt auszuführen, Kunststoffabdeckkappen gelten nicht als verdeckte Befestigung.

Alle Werkstoffe und Materialien für den Innenbereich sind vor dem Hintergrund der Anforderung der weitestgehend möglichen Freiheit von Gerüchen und Ausgasungen zu wählen. Dauerhafte Geruchsbelästigungen durch eingebaute Materialien und Stoffe gelten als wesentlicher Mangel.

3.2Stoffe/Materialien/Anforderungen
3.2.1Oberflächen, Furniere
Sämtliche Leistungen sind oberflächenfertig zu übergeben, soweit nicht an anderer Stelle ausdrücklich abweichend beschrieben.

3.2.2Einbaumöbel
Für alle Möbel sind unterseitig kunststoffbeschichtete, belüftete Sockelblenden in Dekor nach Wahl des AG, mit höhenverstellbaren Füßen vorzusehen.

Sockelblenden sind so auszuführen, dass alle unterseitigen, bodennahen Schnittkanten mit Kunststoffleimern verdeckt werden, um eine Wasseraufnahme über offene Stirnflächen von Holzwerkstoffen zu verzögern bzw. zu erschweren.

Seitliche und obere Anschlüsse von Einbaumöbeln sind mit Deckleisten, die örtlich an vorhandene Wände anzupassen sind, auszuführen. Dauerelastische Versiegelungen sind zu diesem Zweck nur auf ausdrückliche Anforderung hin zulässig. Die Aufwendungen sind in die Leistungspositionen einzukalkulieren.

Alle Türen von Einbaumöbeln erhalten qualitativ hochwertige Federtopfbänder mit Schließdämpfung. Pop-up-Beschläge kommen als eingebohrte, möbelseitenintegrierte Beschläge (nicht als aufgeschraubte Beschläge) zur Ausführung. Standardmäßig sind Möbelschlösser als Sicherheitsschlösser (nicht als Buntbartschlösser) mit Rosettenabdeckung vorzusehen.

3.2.3Küchen/Teeküchen
Alle Türen erhalten Edelstahl-Topfbänder mit gedämpftem Federrücksteller. Alle Auszüge erhalten kugelgelagerte Metallauszüge, gedämpft selbstschließend.

Soweit zwischen Oberkante Oberschrank und (Abhang-)Decke nicht mehr als 30 cm Abstand verbleiben, ist der Zwischenraum vom AN mit einer Blende zu schließen. Die Aufwendungen sind in die Leistungspositionen einzukalkulieren.

3.2.3.1Geräte in Teeküchen
Geräte in Teeküchen sind von einem Hersteller mit mindestens 10-jähriger Ersatzteilbeschaffungsgarantie und mit herstellerveranlasstem Vor-Ort-Werkskundendienst vorzusehen. Alle Einbaugeräte für Küchen und Teeküchen müssen mindestens der Energieeffizienzklasse A+++ entsprechen soweit an anderer Stelle nicht abweichend beschrieben. Sichtbare Bedienblenden der Geräte sind standardmäßig in gebürsteter Edelstahloptik auszuführen. Geschirrspül- , Kühlschränke und Backöfen sind als Einbaugeräte anstelle von Unterbaugeräten auszuführen, sofern nicht an anderer Stelle abweichend beschrieben.

Die technischen Anschlussleistungen (Sanitär/Elektro) für die Einbau-geräte/Beleuchtungen etc. sind die  Leistungspositionen mit einzukalkulieren. Schnittstelle zur bauseitigen Elektroinstallationen sind die Steckdosen, Abwasser- und Wasseranschlussventile.

3.2.4Verglasungen
Die Kanten nicht gerahmter Scheiben sind generell zu bearbeiten. Bei ESG-, VSG- und Floatglas-Scheiben werden die Kanten feinjustiert und poliert.

Alle Isolierglas- und Funktionsscheiben (VSG, ESG etc.) müssen unveränderliche Kennzeichnungen (z. B. geätzte Stempel) mit Angaben zu u- und g-Wert (bei ISO-Scheiben) sowie zu Glasart und -stärke aufweisen.

4.1  Sonstige Angaben zur Bauausführung

4.1.1 Der Auftragnehmer hat dafür Sorge zu tragen, dass während der Ausführung seiner Leistungen immer mindestens ein fließend deutsch sprechender Mitarbeiter seiner Firma auf der Baustelle anwesend ist.

4.1.2 Zu den auf der Baustelle vorzuhaltenden Ausführungsunterlagen zählt neben den Ausführungsplänen auch eine Ausfertigung der Leistungsbeschreibung.

4.1.4 Einbau der Elemente
Die Verankerungen der Elemente sind so auszuführen, dass alle aus horizontaler und vertikaler Richtung auftretenden Kräfte und Lasten kraftschlüssig und mit den vorgeschriebenen Sicherheitsreserven auf den Baukörper übertragen werden. Bewegungen des Baukörpers und Dehnungen der Elemente müssen aufgenommen werden, ohne dass hieraus Belastungen auf die Konstruktion übertragen werden.

Alle zur Montage erforderlichen Befestigungsmittel sind in die Einheitspreise mit einzukalkulieren. Befestigungs- und Verbindungsmittel - wie Schrauben, Bolzen und Dübel - müssen entsprechend dem jeweiligen Verwendungszweck und gemäß den Anforderungen ausgewählt werden. Bei der Auswahl sind die hierfür gültigen Normen
und die allgemein anerkannten Regeln der Technik zu berücksichtigen.

4.1.7 Muster
Vom AN sind nach Auftragserteilung rechtzeitig vor Fertigungsbeginn
Farb-/ Oberflächenmuster der Schichtstoffoberflächen nach Wahl des AG jeweils in DIN A4-Größe zu liefern. Ferner sind Muster für die Beschläge (Griffe, Topfbänder, etc.) vorzulegen. Die Vergütung erfolgt in gesonderter Position.

4.1.8 Silikon/elastischer Dichtstoff
Es ist ein neutral vernetzendes Silikon im Farbton nach Wahl des AG zu verwenden, Dichtstofffugen im Anschluss an verputzte bauseitige Bauteile sind überstreichbar auszuführen.

4.2 Besondere Angaben zur Baustelle

4.2.1
Baustelleneinrichtung:
Es besteht keine Möglichkeit, im Gebäude Räume für Materiallagerung, Aufenthalt usw. zu benutzen. Alle erforderlichen Räume sind vom Auftragnehmer in Form von Container, Bauwagen o.ä. zu stellen.
Der genaue Standort ist mit der Bauleitung abzustimmen. Grundsätzlich sind alle Aktivitäten an der Baustelle für Materialanlieferung und Materiallagerung mit der örtlichen Bauleitung zu koordinieren. Die Kosten sind durch die Vertragspreise abgegolten.

Für den Transport der Baustoffe auf der Baustelle steht kein Kran zur Verfügung.

Anschlüsse Wasser, Strom
Es wird auf jedem Geschoss ein Baustromunterverteiler mit folgenden Anschlüssen bereit gestellt:
CEE Steckdosen abgesichert 16, 32 A
Schucosteckdosen

Wasseranschluss wir nur am Haupt-Bauwasseranschluss bereit gestellt. Lage: Erdgeschoss.

4.2.2 Beleuchtung
Vom Auftraggeber wird keine Arbeitsplatzbeleuchtung zur Verfügung gestellt. Der Auftragnehmer hat die zur Durchführung seiner Arbeiten erforderliche Beleuchtung entsprechend den einschlägigen Bestimmungen(Unfallverhütung, Arbeitsstättenrichtlinien etc.) einzurichten und zu betreiben. Kosten werden dafür nicht gesondert vergütet. Notwendige Sicherheitsbeleuchtung der Fluchtwege/Verkehrswege werden bauseits eingerichtet.

4.2.3 Vermessungsleistungen

Meterrisse in den Geschossen (je Geschoss 1 Plakette) werden vom Auftraggeber vorgesehen. Die Meterrissplaketten dürfen nicht durch Einrichtung oder Maßnahmen des Auftragnehmers verdeckt oder gestört werden. Sie sind ggf. durch Absteckung auf zugänglich bleibenden Wandflächen zu sichern.

Alle weiteren Vermessungsleistungen, die zur Durchführung der Vertragsleistungen notwendig werden, hat der Auftragnehmer in eigener Verantwortung basierend auf o. g. Messhilfen und Meterrisse durchzuführen.

Die beschriebenen Vermessungsleistungen sind in die Einheitspreise einzukalkulieren, soweit nicht in gesonderter Position erfasst.

### 1 Schreinerarbeiten

#### 1.1 Küchen

*Hinweis: Leistungsbeschreibung Küchenausstattung K2*
Leistungsbeschreibung Ausstattung Küchen K2

0. Grundsätzliche Beschaffenheit

Grundsätzliche Beschaffenheit
Die Oberflächen der melaminbeschichteten und HPL-beschichteten Platten ist wie folgt zu berücksichtigen:

Dekor: Uni, Farbton nach Wahl des AG entsprechend der Herstellerkollektion Es müssen mind. folgende Dekorfarbtöne zur Verfügung stehen:
-NCS S3020-Y80R, Reflexionswert 0,3 (dunklerer Rotton)
-NCS S0500-N; RAL 9016 (weiß)
-NCS  S0502-G50Y weiß, Reflexionswert 0,85
-NCS S2002-G50Y, Reflexionswert 0,56 (hellgrau)
-NCS S3000-N, Reflexionswert 0,46 (hellgrau)

Struktur: sandige Perlstruktur, homogen und richtungslos, gemäß Hersteller-Kollektion.

Kanten: Kunststoffkanten, ca. 2,0 mm, im Farbton passend zu den HPL- bzw. Melamindekoren. Kunststoffkanten im Übergang zum Schichtstoff ca. 2 mm gefast.

HPL-Schichtstoffstärke mind.: 0,8 mm

Auch ohne gesonderte Erwähnung in der nachfolgenden Beschaffenheitsbeschreibung ist wie folgt grundsätzlich für den Einsatz von Holzspanplatten zu berücksichtigen:
Produktnorm: P2 oder P3 nach DIN EN 312
Formaldeydemissionsklasse E1 E05
Brandverhalten: D-s2, d0 DIN EN 13986 bzw. B2 nach DIN 4102

1.Einbauküchen

Seitliche Korpen/Regalabschlüsse
Die sichtbaren seitlichen Korpen- und Regalbereiche sind so auszuführen, dass die seitlichen Wangen den Sockelboden und Deckel überblenden, d.h. es dürfen keine Plattenstirnkanten sichtbar sein.

Ausführung Korpen Schrank:
Harnstoffharzgebundene Holzspanplatte, mit beidseitiger dekorativer Melaminbeschichtung.
Trägermaterial: Holzspanplatte Typ P2 nach DIN EN 312, 19mm, Emissionsklasse E1, E05
Beidseitig Melaminharz direkt beschichtet nach DIN EN 14322
Brandverhalten: D-s2,d0 gemäß EN 13986

Kantenausführung Korpus-Stirnkanten: Kunststoffkanten gem. Dekor Melaminharz.

Ausführung Fronten Schranktüren:
Verbundelement aus einer Holzspanplatte Typ P2 gemäß EN 312. beidseitig mit Melaminharz direkt beschichtet, Dicke 19 mm, Kunststoffkanten.

Griff: Kantengriff Aluminium, pulverbeschichtet im Farbton nach NCS nach Wahl des AG, Glanzgrad matt, Länge 100 mm, Höhe 44 mm, Breite 20 mm, Ecken angeschrägt. Materialdicke 1,3 mm.

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
Griff im Bereich der Oberschränke:
Drehflügelfronten mit Überstand zur Schrankunterseite, so dass ein Eingriff möglich ist. Im Bereich der Oberschränke ist in der Regel eine zusätzliche Unterseitenverkleidung auszuführen, diese Verkleidung steht frontseitig ca. 16 mm zum Korpus zurück, die Unterkante der Drehflügelfront endet bündig mit dieser Verkleidung, so dass ein Eingriff mit ca. 16x19 mm (Breite x Höhe der Untersichtverkleidung) möglich ist.

Bänder:
Topfscharniere, Anzahl nach stat. Erfordernis
Öffnungswinkel 120°
Material: Topf und Gelenkarm aus Stahl
Oberfläche: vernickelt
Montage der Tür: werkzeuglos durch clip-Technik
Einstellmöglichkeit: 3-dimensional

Ausführung Schubladenauszüge:
Vollauszüge mit Kugellagerung
Werkstoff Stahl, verzinkt
Montage seitlich zum Schrauben
Mit Selbsteinzug und Dämpfung
Tragkraft entsprechend Schubladenbreite

Fronten: entsprechend Schranktüren, Melaminharz direkt beschichtet, Kunststoffkanten, Kunststoffkanten, Dicke 19 mm.
Korpen, Wangen und Boden: Holzspanplatte Typ P2 gemäß EN 312, beidseitig Melaminharz direkt beschichtet, Dicke jeweils 16-19 mm.
Kantenausführung: Kunststoffkanten.

Griff: Kantengriff Aluminium, pulverbeschichtet im Farbton NCS nach Wahl des AG, Glanzgrad matt, Länge 100 mm, Höhe 44 mm, Breite 20 mm, Ecken angeschrägt. Materialdicke 1,3 mm.

Sockel:
Verbundelement aus Birke Furnierplatte Multiplex, feuchtefest verleimt, belegt mit HPL-Schichtstoff und feuchtebeständigem Gegenzug.
Kantenausführung: Kunststoff-Dickkanten

Fachböden:
Holzspanplatte Typ P2, 19mm, Emissionsklasse E1
Beidseitig Melaminharz direkt beschichtet nach DIN EN 14322,
Baustoffklasse: B2 nach DIN 4102

Kantenausführung mit Kunststoffkanten

Fachbodenträger:
Tragkraft: 80 kg
Für Bohrlochdurchmesser 5 mm
Material: Stahl vernickelt
Stift mit Durchmesser 5,5mm

Arbeitsplatte:
Harnstoffharzgebundene HolzspanplatteTyp P2 nach DIN EN 312, Dicke 40 mm, mit beidseitiger dekorativem HPL-Schichtstoff. Kunststoffkante.

Abschließbare Drehflügelfronten/Schubladenauszüge
Schließung Variante 1:
Aufschraub-PZ-Riegelschloss für bauseitigen Profilzylinder, Zinkdruckguss, vernickelt matt, Riegelausschluss 10 mm mit Schließwinkel, bei höheren Fronten als Drehstangen-Riegelschloss, Fanghaken, Schließbolzen etc. Zylinderrosette, oval, 25x41 mm, Zinkdruckguss, vernickelt, für bauseitigen Profilhalbzylinder, Montage zum Eindrücken

Schließung Variante 2:
Aufschraub-Riegelschloss einschl.Zylinderkern, Gehäuse Zinkdruckguss vernickelt matt, Zylindergehäuselänge 22 mm, bei höheren Fronten als Drehstangen-Riegelschloss, Fanghaken, Schließbolzen etc.
Einschl. Zylinderkern mit 6 Plättchenzuhaltungen, verschieden schließend, sortiert. Es sind insgesamt 60 verschieden schließende Zylinder zu kalkulieren. Je Zylinder sind 4 Schlüssel und  20 Stck. Hauptschlüssel, verwendbar für alle 60 Schließzylinder, zu kalkulieren.

Spritzschutzplatte:
2-seitig umlaufende Spanplatte Typ P3, HPL-beschichtet, Kanten Kunststoff-Dickkanten. Unsichtbar befestigt mittels Feder- Einhängeleisten oder Beschlag. Konstruktionstiefe mind. 40 mm für die Unterbringung bauseitiger Gerätedosen (Tiefe 35 mm) und den Kabelzug. Abschluss Oberseite mit Schattenfuge in Tiefe der Unterkonstruktion, Unterkonstruktion abgedeckt mit Leiste beschichtet in Beschaffenheit der Spritzschutzplatte. Leiste ca. 15 mm vertieft liegend zur Oberkante Spritzschutz.

Rammschutzplatte
Compact-Hochdruckschichtstoff in Standard-Qualität gem. EN 438-9. Mit homogenem Kern und beidseitig dekorativer Melaminharzoberfläche. Kernmaterial: Kompaktschichtstoff massiv, stoßfest für hochbeanspruchte Anwendungen. Produktnorm: EN 438-9, Dicke: 10 mm

Unterbaulichtprofil
Unterbauprofil zur Montage an der Unterseite der Oberschränke, Material Aluminium mit 60% Recyclinganteil, silberfarben eloxiert, Streuscheibe: opalweiß, Lichtdurchlässigkeit 70-80%.
Abmessung Profil : ca. 13x13 mm.
Einschl. LED-Band bis 8 mm Breite, doppelseitigem Klebeband, einschl.Netzteil; Verkabelung etc.

Kalkulationshinweis Farbkonzept HPL/Melamin Beschichtungen

Korpusinnenseiten: Weiß
Fronten: dunklerer Rotton
Schubladenauszüge Innenseiten: Weiß
Schubladenfronten: dunklerer Rotton
Fachböden: Weiß
Arbeitsplatte und Spritzschutzplatte: dunklerer Rotton

Kalkulationshinweis
Auch ohne gesonderte Erwähnung in den Leistungsposition sind die folgenden Leistungsbestandteile einzukalkulieren:

Leistungbestandteile
-ggf. erforderliche elastische Verfugungen auch überstreichbar
-Anschluss- und Anpassarbeiten
-Verbindungs- und Befestigungsmittel
-Deckleisten/Blenden im Anschluss an angrenzende Bauteile
-Beschläge
-Ausbildung von Innen- und Außenecken
-Dichtungen, Deckleisten etc.
-verstellbare Kunststoff-Möbelfüße
-technische Anschlussleistung Sanitär/Elektro für die Einbaugeräte, Küchenspüle und die Einbauleuchten bzw. Unterbaulichtprofil.

##### 1.1.1 Gemeinschaftsküchen 2.-5.OG

**1.1.1.1 Gemeinschaftsküche 2.-5.OG**
Einbauküche gemäß Zeichnung Nr. 26_05_001 und der allgemeinen Ausführungsbeschreibung K2

Gesamtabmessung:
5.045x 650x 920 mm (BreitexTiefexHöhe)
Arbeitshöhe: 920 mm
Sockelhöhe: 100 mm

Bestandteile
-Ober- und Unterschränke
-Schubladenauszüge mit Besteckeinsatz
-verstellbare Möbelfüße
-Korpusse mit Rückwänden
-Fronten mit Drehtüren, schließbar
-Fronten für integrierte Einbaugeräte
-Spritzschutzplatte
-Arbeitsplatte, Tiefe bis 650 mm (Überbrückung Konstruktionstiefe der technischen Installationsleitungen)
-Sockelblende
-Deckenanschlussblende
-Ausstattung und Elektrogeräte einschl. Anschluss Elektro/Sanitär

Leistungbestandteile
-dauerelastische Versiegelung
-Anschluss- und Anpassarbeiten
-Aussparungen für haustechnische Installationen
-Lüftungsauslässe
-Verbindungs- und Befestigungsmittel
-Beschläge
-Anschlüsse an andere Bauteile
-Ausbildung von Innen- und Außenecken
Dichtungen, Deckleisten etc.

Schränke
1 Putzschrank 800x600x2.235 mm
Teilung: 1xhorizontal; 1xvertikal
oberer Bereich Höhe c.a. 350 mm, als abschließbarer Bereich mit Möbel-PZ-Schloss entsprechend Variante 1 für die bauseitige Unterbringung der Netzwerk-Unterverteilung. Unterer Bereich als zweiteiliger Putzschrank mit mittiger senkrechter Teilung.
3 Fachböden
4 Drehflügeltüren, obere und untere Flügel jeweils schließbar mit Möbel-PZ-Schloss entsprechend Variante 1.
1 Schrank 800x600x2.235 mm Elektrounterverteilung
Teilung: 1xhorizontal, 1xvertikal
4 Teilbereiche, oberer Bereich, Höhe ca. 35 mm, mit mittiger Unterteilung und 2 Drehflügeltüren jeweils mit Riegel-PZ-Schlössern Variante 1
Unterer Bereich für die Integration der bauseitigen Elektounterverteilung mit mittiger Teilung und 2 Drehflügeltüren. 1 Drehflügel schließbar mit Riegel-PZ-Schloss entsprechend Variante 1.
1 Unterschrank, Breite 600 mm
mit Schubladenauszug und Drehflügeltürfront, Drehflügelfront mit Möbelzylinderschloss entsprechend Variante 2, 1 Fachboden
3 Einbauunterschränke für Geräte, Breite je 600mm
-Integration Backofen und unterseitigem Schubladenauszug
-Integration Tiefkühlschrank mit Frontverkleidung
-Integration Spülmaschine mit Frontverkleidung
1 Spülenunterschrank, Breite 800 mm
mit Auszug, Fachboden (Deckel Müllsammler) und 4-teiliger Müllsammler
1 Einbauoberschrank, 600x420x620 mm
mit integriertem Umluft-Dunstabzug und integrierter Beleuchtung einschl. Möbelzylinderschloss Variante 2, 1 Fachboden
1 Unterschrank, Breite 23 mm
mit frontseitiger fixer Blende, montiert mit Aufschiebebeschlag

1 Spitzschutzplatte, 3.430x500 mm (LängexHöhe)
einschl. 6 Bohrungen, Durchmesser 68 mm für bauseitige Elektrogerätedosen

Einbauteile
-Einbecken-Einbauspüle, Breite ca. 1.200 mm, Anzahl 1 St aus Edelstahl, mit Abtropfrost, axenter, Siphon, Armatur
-Lüftungsgitter aus Edelstahl (V2A), Einbau in der Arbeitsplatte, im Bereich von Einbaukühlschrank

Geräte
- 1Tiefkühlschrank, Breite ca. 60 cm, Energieeffizienzklasse A+++, als voll-integrierbares Unterbaugerät
-1Geschirrspüler, Breite ca. 60 cm, als voll-integrierbares Unterbaugerät
-1 Einbaubackofen mit Ceran-4 Zonen Kochfeld
-1 Einbau Umluft-Dunstabzug mit integrierter Beleuchtung

Einbauort: 2.-5.OG
Menge: 4,000 St

**1.1.1.2 Vorratschrank Bewohner**
Vorratsschrank gemäß Zeichnung Nr. 26_05_001 und der allgemeinen Ausführungsbeschreibung K2

Gesamtabmessung:
1.050x500x 2.300 mm (BreitexTiefexHöhe)

Bestandteile:
Vorratsschrank mit 12 Fachteilungen, ca. 350x600x560 mm, jeweils mit 1 Fachbodenteilung und 1 Drehflügelfront, abschließbar mit Zylinderschloss entsprechend Variante 2.
Korpus mit Rückwand
Sockel
Deckenanschlussblende

Einbauort: Gemeinschaftsküchen 2.-5.OG
Menge: 4,000 St

**1.1.1.3 Hoch-Kühlschrank Bewohner**
Hoch-Kühlschrank mit abschließbaren Fächern als Einbaugerät

Abmessungen: ca. 770x750x1690 mm; (BxTxH)
Bruttovolumen 544 Liter
Netrtovolumen: 431 Liter
Energieeffizienklasse B
Türanschlag: links, Türe vollintegriert entsprechend der Front der Schranktüren
Stufenlose Temperaturregelung durch integrierten Raumthermostat, automatische Abtauung und Tauwasserverdunstung.
Außengehäuse: Stahlblech weiß
Fachinnengestell vollständig in Edelstahl
Innenböden umlaufend hochgekantet
Fächer-Anzahl: 12, jeweils abschließbar
Kühlbereich: +2°C bis +9°C
je Fach 4 Schlüssel mit gesonderter Schließung, 20 Hauptschlüssel für alle Zylinder verwendbar.

Einschl. Schrankkorpus als Einbauschrankeinhausung mit Sockel
Abmessung ca. 800x800x2.300mm (BxTxH)
Teilung: horizontal 2xhorizontal
Bereich oberhalb Kühlschrank mit Frontblende einschl. Lüftungsgitter, oberhalb Frontblende Teilung 1xvertikal, 2 Stck. Drehflügelfronttüren, abschließbar jeweils mit Zylinderschloss entsprechend Variante 2.

Bestandteile
-Einbaukühlschrank
-Schlüssel für Kühlschrankfächer
-Korpus mit Rückwand
-Türfront entsprechend Schrankfronten
-Zylinderschloss, Schließwinkel
-Sockelblende
-2 Lüftungsgitter aus Edelstahl (V2A), Einbau in Frontblende und
-Sockelfront

Einbauort: Gemeinschaftsküchen 2.-5.OG
Menge: 4,000 St

##### 1.1.2 Küche Wohngemeinschaft 1

**1.1.2.1 Küche Wohngemeinschaft 1, rollstuhlgerecht**
Einbauküche gemäß Zeichnung Nr. 22_05_001 und der allgemeinen Ausführungsbeschreibung K2

Gesamtabmessung:
L-förmig, Abwicklung 5.160x 650x 850 mm (BreitexTiefexHöhe)
Arbeitshöhe: 850mm
Sockelhöhe: 100 mm

Bestandteile
-Ober- und Unterschränke
-Schubladenauszüge mit Besteckeinsatz
-verstellbare Möbelfüße
-Korpusse mit Rückwänden
-Fronten mit Drehtüren, schließbar
-Fronten für integrierte Einbaugeräte
-Spritzschutzplatte
-Arbeitsplatte, Tiefe bis 650 mm (Überbrückung Konstruktionstiefe der technischen Installationsleitungen)
-Sockelblende
-Ausstattung und Elektrogeräte einschl. Anschluss Elektro/Sanitär

Leistungbestandteile
-dauerelastische Versiegelung
-Anschluss- und Anpassarbeiten
-Aussparungen für haustechnische Installationen
-Lüftungsauslässe
-Verbindungs- und Befestigungsmittel
-Beschläge
-Anschlüsse an andere Bauteile
-Ausbildung von Innen- und Außenecken
Dichtungen, Deckleisten etc.

Schränke
2 Einbauunterschränke für Geräte, Breite je 600mm
-Integration Tiefkühlschrank mit Frontverkleidung
-Integration Spülmaschine mit Frontverkleidung
1 unterfahrbarer Spülenbereich
bestehend aus 2 Schubladenauszügen und 2 Frontblenden sowie
1 Rammschutzplatte -Fußraste Rollstuhl- für die bauseitige Trockenbauwand, 2.120x800 mm (LängexHöhe)
1 Hochschrank für Einbaubackofen; 600x600x1.500 mm
Teilung: 3xhorizontal, mittig 1xEinbaubackofen, unterseitig1xFach mit Drehflügeltürfront, 1xFach oberhalb Backofen mit Drehflügeltürfront. Beide Drehflügelfronten schließbar mit Möbelzylinderschloss entsprechend Variante 2, 1 Fachboden im Unterschrank.
1 Hochschrank für Kühlschrank, 600x600x1.500 mm
Teilung: 2xhorizontal, oberhalb 1xEinbaukühlschrank mit 4 abschließbaren Fächern, unterseitig 1xMüllauszug mit Fachboden (Deckel Müllsammler) und 4-teiligen Müllsammler
1 Seitliche Blendenverkleidung 600x600x1.500
1 durchlaufende Deckelplatte im Bereich der Schränke, 1.445x600 mm.
3 Oberschränke, je 800x420x650 mm (BxTxH) absenkbar über motorisches Liftsystem, 6 Drehflügelfronten mit Zylinderschloss Variante 2 schließbar, Oberschränke jeweils mit 1 Fachboden.
1 Einbauoberschrank, 600x420x650 mm
mit integriertem Umluft-Dunstabzug und integrierter Beleuchtung, 1xDrehflügelfront, schließbar mit Möbelzylinderschloss Variante2,
1 Fachboden
1 Oberschrank 320x420x650 mm
1xDrehflügelfront schließbar mit Möbelzylinderschloss Variante 2,
mit 1 Fachboden
1 Oberschrank 600x420x650 mm, mit fixer Blende montiert mittels Aufschiebebeschlag
1 Verkleidung Unterseite der Oberschränke mittels durchgehender Platte, zur flächenbündigen Integration der LED-Unterbauleuchte. 3.940x400 mm, Dicke 19 mm.

1 Spitzschutzplatte, Abwicklung 4.600x650 mm (LängexHöhe)
einschl. 6 Bohrungen, Durchmesser 68 mm für bauseitige Elektrogerätedosen

Einbauteile
-Einbecken-Einbauspüle, Breite ca. 1.200 mm, Anzahl 1 Stck aus Edelstahl, mit Abtropfrost, exzenter, Siphon, Armatur. Spüle für Rollstuhl unterfahrbar.
-3 Lüftungsgitter aus Edelstahl (V2A), Einbau in der Arbeitsplatte, im Bereich von Einbaukühlschrank sowie Einbau im Bereich Deckel der Hochschränke und im Bereich Sockel.
-1 Langfeld LED-Unterbauleuchte im Bereich der Oberschränke, Länge ca. 3.480 mm, einschl. Netzteil, Verkabelung etc.

Geräte
- 1Tiefkühlschrank, Breite ca. 60 cm, Energieeffizienzklasse A+++, als voll-integrierbares Unterbaugerät mit Türfront
-1Geschirrspüler, Breite ca. 60 cm, als voll-integrierbares Unterbaugerät
-1 Einbaubackofen
-1 Ceran-Kochfeld mit 4 Kochzonen
-1 Einbau Umluft-Dunstabzug mit integrierter Beleuchtung
-1Kühlschrank mit abschließbaren Fächern wie folgt:
Abmessungen: ca. 600x600x820 mm; (BxTxH)
Bruttovolumen 134 Liter
Nettovolumen: 73 Liter
Energieeffizienklasse B
Türanschlag: rechts
Türe: vollintegriert mit Türfront entsprechend der Schrankfronten
Stufenlose Temperaturregelung durch integrierten Raumthermostat, automatische Abtauung und Tauwasserverdunstung.
Außengehäuse: Stahlblech weiß
Fachinnengestell vollständig in Edelstahl
Innenböden umlaufend hochgekantet
Fächer-Anzahl: 4
Kühlbereich: +2°C bis +9°C
je Fach 4 Schlüssel mit gesonderter Schließung sowie 1 Hauptschlüssel, verwendbar für alle Schließungen.

Zweck: Rollstuhlgerechte Einbauküche entsprechend DIN 18040-2

Einbauort: Wohngemeinschaft WG 1, 1.OG
Menge: 1,000 St

##### 1.1.3 Küche Wohngemeinschaft 2

**1.1.3.1 Einbauküche WG 2**
Einbauküche gemäß Zeichnung Nr. 23_05_001 und der allgemeinen Ausführungsbeschreibung K2

Gesamtabmessung:
U-Förmig; 6.820x 650x 920 mm (Abwicklungslänge xTiefexHöhe)
Arbeitshöhe: 920 mm
Sockelhöhe: 100 mm

Bestandteile
-Ober- und Unterschränke
-Schubladenauszüge mit Besteckeinsatz
-verstellbare Möbelfüße
-Korpusse mit Rückwänden
-Fronten mit Drehtüren, schließbar
-Fronten für integrierte Einbaugeräte
-Spritzschutzplatte
-Arbeitsplatte, Tiefe bis 650 mm (Überbrückung Konstruktionstiefe der technischen Installationsleitungen)
-Sockelblende
-Deckenanschlussblende
-Ausstattung und Elektrogeräte einschl. Anschluss Elektro/Sanitär

Leistungbestandteile
-dauerelastische Versiegelung
-Anschluss- und Anpassarbeiten
-Aussparungen für haustechnische Installationen
-Lüftungsauslässe
-Verbindungs- und Befestigungsmittel
-Beschläge
-Anschlüsse an andere Bauteile
-Ausbildung von Innen- und Außenecken
Dichtungen, Deckleisten etc.

Schränke
3 Unterschränke, Breite je 600 mm
je mit Schubladenauszug und Drehflügeltürfront, Drehflügelfronten jeweils mit Zylinderschloss entsprechend Variante 2, jeweils mit 1 Fachboden.
4 Einbauunterschränke für Geräte, Breite je 600mm
-Integration Backofen und unterseitigem Schubladenauszug
-Integration Tiefkühlschrank mit Frontverkleidung
-Integration Spülmaschine mit Frontverkleidung
-Integration Kühlschrank mit 4 abschließbaren Fächern
1 Spülenunterschrank, Breite 600 mm
mit Auszug und 4-teiliger Müllsammler, 1 Fachboden als Deckel des Müllsammlers.
1 Einbauoberschrank, 600x420x680 mm (BxTxH)
zweiteilig, mit integriertem Umluft-Dunstabzug und integrierter Beleuchtung, 1 Drehflügelfront, schließbar mit Möbelzylinderschloss entsprechend Variante 2, 1x fixer Front mit Aufschiebeschlag montiert

Spritzschutzplatte
Dreiseitig umlaufend, ca. 6.6t00x500 mm (AbwicklungslängexHöhe)
einschl. 6 Bohrungen, Durchmesser 68 mm für bauseitige Elektrogerätedosen
Abschlussblenden Unterschränke
2 Stck. je 600x600x920 mm

Einbauteile
-Einbecken-Einbauspüle, Breite ca. 1.200 mm, Anzahl 1 St aus Edelstahl, mit Abtropfrost, exenter, Siphon, Armatur
-3 Lüftungsgitter aus Edelstahl (V2A), Einbau in der Arbeitsplatte, im Bereich von Einbaukühlschränken

Geräte
- 1Tiefkühlschrank, Breite ca. 60 cm, Energieeffizienzklasse A+++, als voll-integrierbares Unterbaugerät
-1Geschirrspüler, Breite ca. 60 cm, als voll-integrierbares Unterbaugerät
-1 Einbaubackofen mit Ceran-4 Zonen Kochfeld
-1 Einbau Umluft-Dunstabzug mit integrierter Beleuchtung
-1Kühlschrank mit abschließbaren Fächern wie folgt:
Abmessungen: ca. 600x600x820 mm; (BxTxH)
Bruttovolumen 134 Liter
Netrtovolumen: 73 Liter
Energieeffizienklasse B
Türe: vollintegriert mit Türfront entsprechend der Schrankfronten
Türanschlag: links
Stufenlose Temperaturregelung durch integrierten Raumthermostat, automatische Abtauung und Tauwasserverdunstung.
Außengehäuse: Stahlblech weiß
Fachinnengestell vollständig in Edelstahl
Innenböden umlaufend hochgekantet
Fächer-Anzahl: 4
Kühlbereich: +2°C bis +9°C
je Fach 4 Schlüssel mit gesonderter Schließung, 20 Hauptschlüssel für alle Zylinder verwendbar.

Einbauort: Wohngemeinschaft 2, 1.OG
Menge: 1,000 St

##### 1.1.4 Küche Wohngemeinschaft 3

**1.1.4.1 Einbauküche WG 3**
Einbauküche gemäß Zeichnung Nr. 24_05_001 und der allgemeinen Ausführungsbeschreibung K2

Gesamtabmessung:
L-Förmig; 5.735x650x920 mm (Abwicklungslänge xTiefexHöhe)
Arbeitshöhe: 920 mm
Sockelhöhe: 100 mm

Bestandteile
-Ober- und Unterschränke
-Schubladenauszüge mit Besteckeinsatz
-verstellbare Möbelfüße
-Korpusse mit Rückwänden
-Fronten mit Drehtüren, schließbar
-Fronten für integrierte Einbaugeräte
-Spritzschutzplatte
-Arbeitsplatte, Tiefe bis 650 mm (Überbrückung Konstruktionstiefe der technischen Installationsleitungen)
-Sockelblende
-Deckenanschlussblende
-Ausstattung und Elektrogeräte einschl. Anschluss Elektro/Sanitär

Leistungbestandteile
-dauerelastische Versiegelung
-Anschluss- und Anpassarbeiten
-Aussparungen für haustechnische Installationen
-Lüftungsauslässe
-Verbindungs- und Befestigungsmittel
-Beschläge
-Anschlüsse an andere Bauteile
-Ausbildung von Innen- und Außenecken
Dichtungen, Deckleisten etc.

Schränke
3 Unterschränke, Breite je 400 mm
je mit Schubladenauszug und Drehflügeltürfront, Drehflügelfront jeweils mit Möbel-Zylinderschloss entsprechend Variante 2.
4 Einbauunterschränke für Geräte, Breite je 600mm
-Integration Backofen und unterseitigem Schubladenauszug
-Integration Tiefkühlschrank mit Frontverkleidung
-Integration Spülmaschine mit Frontverkleidung
-Integration Kühlschrank mit 4 abschließbaren Fächern
1 Spülenunterschrank, Breite 600 mm
mit Auszug und 4-teiliger Müllsammler
1 Einbauoberschrank, 600x420x780 mm (BxTxH)
zweiteilig, mit integriertem Umluft-Dunstabzug und integrierter Beleuchtung, 1 Drehflügelfront, schließbar mit Möbelzylinderschloss entsprechend Variante 2, 1x fixer Front mit Aufschiebeschlag montiert
1 Einbauunterschrank, 205x600x920 mm (BxTxH)
mit fixer Blende und Aufschiebebeschlag im Anschluss an bauseitige Wand.

Spritzschutzplatte
Dreiseitig umlaufend, ca. 6.600x500 mm (AbwicklungslängexHöhe)
einschl. 6 Bohrungen, Durchmesser 68 mm für bauseitige Elektrogerätedosen
Abschlussblenden Unterschränke
1 Stck.  600x600x920 mm

Einbauteile
-Einbecken-Einbauspüle, Breite ca. 1.200 mm, Anzahl 1 St aus Edelstahl, mit Abtropfrost, axenter, Siphon, Armatur
-3Lüftungsgitter aus Edelstahl (V2A), Einbau in der Arbeitsplatte, im Bereich von Einbaukühlschränken

Geräte
- 1Tiefkühlschrank, Breite ca. 60 cm, Energieeffizienzklasse A+++, als voll-integrierbares Unterbaugerät
-1Geschirrspüler, Breite ca. 60 cm, als voll-integrierbares Unterbaugerät
-1 Einbaubackofen mit Ceran-4 Zonen Kochfeld
-1 Einbau Umluft-Dunstabzug mit integrierter Beleuchtung
-1Kühlschrank mit abschließbaren Fächern wie folgt:
Abmessungen: ca. 600x600x820 mm; (BxTxH)
Bruttovolumen 134 Liter
Netrtovolumen: 73 Liter
Energieeffizienklasse B
Türe: vollintegriert mit Türfront entsprechend der Schrankfronten
Türanschlag: rechts
Stufenlose Temperaturregelung durch integrierten Raumthermostat, automatische Abtauung und Tauwasserverdunstung.
Außengehäuse: Stahlblech weiß
Fachinnengestell vollständig in Edelstahl
Innenböden umlaufend hochgekantet
Fächer-Anzahl: 4
Kühlbereich: +2°C bis +9°C
je Fach 4 Schlüssel mit gesonderter Schließung, 20 Hauptschlüssel verwendbar für alle Zylinder.

Einbauort: Wohngemeinschaft 2, 1.OG
Menge: 1,000 St

##### 1.1.5 Küche Wohngemeinschaft 4

**1.1.5.1 Einbauküche WG 4**
Einbauküche gemäß Zeichnung Nr. 25_05_001 und der allgemeinen Ausführungsbeschreibung K2

Gesamtabmessung:
Einzeilig, 3.560x650x920 mm (Abwicklungslänge xTiefexHöhe)
Arbeitshöhe: 920 mm
Sockelhöhe: 100 mm

Bestandteile
-Ober- und Unterschränke
-Schubladenauszüge mit Besteckeinsatz
-verstellbare Möbelfüße
-Korpusse mit Rückwänden
-Fronten mit Drehtüren, schließbar
-Fronten für integrierte Einbaugeräte
-Spritzschutzplatte
-Arbeitsplatte, Tiefe bis 650 mm (Überbrückung Konstruktionstiefe der technischen Installationsleitungen)
-Sockelblende
-Deckenanschlussblende
-Ausstattung und Elektrogeräte einschl. Anschluss Elektro/Sanitär

Leistungbestandteile
-dauerelastische Versiegelung
-Anschluss- und Anpassarbeiten
-Aussparungen für haustechnische Installationen
-Lüftungsauslässe
-Verbindungs- und Befestigungsmittel
-Beschläge
-Anschlüsse an andere Bauteile
-Ausbildung von Innen- und Außenecken
Dichtungen, Deckleisten etc.

Schränke
1 Unterschrank, Breite je 400 mm
mit Schubladenauszug und Drehflügeltürfront, Drehflügelfront mit Zylinderschloss entsprechend Variante 2, 1 Fachboden
4 Einbauunterschränke für Geräte, Breite je 600mm
-Integration Backofen und unterseitigem Schubladenauszug
-Integration Tiefkühlschrank mit Frontverkleidung
-Integration Spülmaschine mit Frontverkleidung
-Integration Kühlschrank mit 4 abschließbaren Fächern
1 Spülenunterschrank, Breite 600 mm
mit Fachboden (Decke Müllsammler), Auszug und 4-teiliger Müllsammler
1 Einbauoberschrank, 600x420x650mm (BxTxH)
mit integriertem Umluft-Dunstabzug und integrierter Beleuchtung, 1 Drehflügelfront schließbar mit Möbel-Zylinderschloss entsprechend Variante 2.
1 Einbauunterschrank, 205x600x920 mm (BxTxH)
mit fixer Blende montiert mit Aufschiebebeschlag im Anschluss an bauseitige Wand.
4 Oberschränke, jeweils 400x420x650 mm (BxTxH), mit je 1 Fachbodenteilung, je 1 Drehflügelfront mit Zylinderschloss entsprechend Variante 2.
1 Verkleidung Unterseite der Oberschränke mittels durchgehender Platte, zur flächenbündigen Integration der LED-Unterbauleuchte. 2.220x400 mm, Dicke 19 mm.

Spritzschutzplatte
ca. 3.550x500 mm (AbwicklungslängexHöhe)
einschl. 6 Bohrungen, Durchmesser 68 mm für bauseitige Elektrogerätedosen
Abschlussblende Oberschränke
1 Stck. 420x670 mm (bündig endend mit Untersichtverkleidung)
1 Sck. zweiseitg umlaufend, 2.650x275 mm (AbweicklungslängexHöhe)

Einbauteile
-Einbecken-Einbauspüle, Breite ca. 1.200 mm, Anzahl 1 St aus Edelstahl, mit Abtropfrost, axenter, Siphon, Armatur
-3Lüftungsgitter aus Edelstahl (V2A), Einbau in der Arbeitsplatte, im Bereich von Einbaukühlschränken
-1 Langfeld LED-Unterbauleuchte im Bereich der Oberschränke, Länge ca. 2.220 mm, einschl. Netzteil, Verkabelung etc.

Geräte
- 1Tiefkühlschrank, Breite ca. 60 cm, Energieeffizienzklasse A+++, als voll-integrierbares Unterbaugerät
-1Geschirrspüler, Breite ca. 60 cm, als voll-integrierbares Unterbaugerät
-1 Einbaubackofen mit Ceran-4 Zonen Kochfeld
-1 Einbau Umluft-Dunstabzug mit integrierter Beleuchtung
-1Kühlschrank mit abschließbaren Fächern wie folgt:
Abmessungen: ca. 600x600x820 mm; (BxTxH)
Bruttovolumen 134 Liter
Netrtovolumen: 73 Liter
Energieeffizienklasse B
Türe: vollintegriert mit Türfront entsprechend der Schrankfronten
Türanschlag: links
Stufenlose Temperaturregelung durch integrierten Raumthermostat, automatische Abtauung und Tauwasserverdunstung.
Außengehäuse: Stahlblech weiß
Fachinnengestell vollständig in Edelstahl
Innenböden umlaufend hochgekantet
Fächer-Anzahl: 4
Kühlbereich: +2°C bis +9°C
je Fach 4 Schlüssel mit gesonderter Schließung, 20 Hauptschlüssel, verwendbar für alle Zylinder.

Einbauort: Wohngemeinschaft 4, 1.OG
Menge: 1,000 St

##### 1.1.6 Küche Gemeinschaftsraum EG

**1.1.6.1 Einbauküche Gemeinschaftsraum**
Einbauküche gemäß Zeichnung Nr. 27_05_001 und der allgemeinen Ausführungsbeschreibung K2

Gesamtabmessung:
Einzeilig, 4.970x650x920 mm (Abwicklungslänge xTiefexHöhe)
Arbeitshöhe: 920 mm
Sockelhöhe: 100 mm

Bestandteile
-Ober- und Unterschränke
-Schubladenauszüge mit Besteckeinsatz, schließbar
-verstellbare Möbelfüße
-Korpusse mit Rückwänden
-Fronten mit Drehtüren, schließbar
-Fronten für integrierte Einbaugeräte
-Spritzschutzplatte
-Arbeitsplatte, Tiefe bis 650 mm (Überbrückung Konstruktionstiefe der technischen Installationsleitungen)
-Sockelblende
-Deckenanschlussblende
-Ausstattung und Elektrogeräte einschl. Anschluss Elektro/Sanitär

Leistungbestandteile
-dauerelastische Versiegelung
-Anschluss- und Anpassarbeiten
-Aussparungen für haustechnische Installationen
-Lüftungsauslässe
-Verbindungs- und Befestigungsmittel
-Beschläge
-Anschlüsse an andere Bauteile
-Ausbildung von Innen- und Außenecken
Dichtungen, Deckleisten etc.

Schränke
1 Hochschrank,  600x600x2.300 mm (BxTxH),
Teilung: 1x horizontal
unterseitig Einbauschrank für Kühl-Gefrierkombination, oberseitig, 1 Fachboden, 2 Drehflügelfronten, obere Drehflügelfront schließbar mit Möbel-Zylinderschloss entsprechend Variante 2.
1 Hochschrank, 600x600x2.300 mm (BxTxH)
Teilung: 1xhorizontal
4 Fachböden, 2 Drehflügelfronten jeweils schließbar mit Möbel-Zylinderschloss entsprechend Variante 2.
2 Unterschränke, Breite je 600 mm
je mit Schubladenauszug 2 Fachböden und Drehflügeltürfront, Drehflügelfronten und Schubladenauszüge schließbar mit Möbel-Zylinderschloss entsprechend Variante 2.
1 Unterschrank, Breite 600 mm
mit Drehflügelfront schließbar mit Möbel-Zylinderschloss entsprechend Variante 2 und 1 Fachboden
2 Einbauunterschränke für Geräte, Breite je 600mm
-Integration Backofen und unterseitigem Schubladenauszug
-Integration Spülmaschine mit Frontverkleidung
1 Spülenunterschrank, Breite 600 mm
mit Fachboden (Deckel Müllsammler), Auszug und 4-teiliger Müllsammler
2 Einbauunterschrank, je 85x600x920 mm (BxTxH)
mit fixer Blende montiert mit Aufschiebebeschlag im Anschluss an bauseitige Wand.
5 Oberschränke, jeweils 600x420x670 mm (BxTxH), mit je 1 Fachbodenteilung, je mit 1 zum Korpus überstehenden Drehflügelfront (Griff), Drehflügel jeweils schließbar mit Möbel-Zylinderschloss entsprechend Variante 2.
1 Einbauoberschrank, 600x420x670mm (BxTxH)
mit integriertem Umluft-Dunstabzug und integrierter Beleuchtung, 1 Drehflügelfront schließbar mit Möbelzylinderschloss entsprechend Variante 2.

Sämtliche Fronten (Drehflügeltüren und Schubladenauszüge) schließbar mit Zylinderschloss entsprechend Variante 2.

Spritzschutzplatte
ca. 3.600x700mm (AbwicklungslängexHöhe)
einschl. 7 Bohrungen, Durchmesser 68 mm für bauseitige Elektrogerätedosen

Einbauteile
-Einbecken-Einbauspüle, Breite ca. 1.200 mm, Anzahl 1 St aus Edelstahl, mit Abtropfrost, axenter, Siphon, Armatur
-2Lüftungsgitter aus Edelstahl (V2A), Einbau im Sockel, im Bereich von Einbaukühlschrank
-1 Langfeld LED-Unterbauleuchte im Bereich der Oberschränke, Länge ca. 3.600 mm.

Geräte
- 1Einbaukühlschrank mit integriertem Gefrierteil, Breite ca. 60 cm, Energieeffizienzklasse A+++, als voll-integrierbares Einbaugerät
-1Geschirrspüler, Breite ca. 60 cm, als voll-integrierbares Unterbaugerät
-1 Einbaubackofen mit Ceran-4 Zonen Kochfeld
-1 Einbau Umluft-Dunstabzug mit integrierter Beleuchtung

-Technische Leitungsführung und Anschlussherstellung sowie Aussparungen in Arbeitsplatte für bauseitigen Festwasserspender, Fabrikat: Pro Soda Aqua fresh Pro. Leistungsumfang des AN ist die Herstellung der technischen Anschlüsse innerhalb des betreffenden Unterschranks und der Durchbrüche in der Arbeitsplatte. Die Lieferung und Montage des Festwasserspenders erfolgt bauseits durch den AG.

Folgende technische Anschlüsse sind herzustellen:
-Stromanschluss 230 V/50 Hz
-Wasseranschluss 3/4" AG, Eckventil absperrbar mit Rückflussverhinderer gem. DIN 1717.

Einbauort: Gemeinschaftsraum EG
Menge: 1,000 St

#### 1.2 Sonstiges

**1.2.1 Zusätzlicher Fachboden 600x600 mm**
Liefern und montieren eines zusätzlichen Fachbodens für die Einbauküchen der Vorpositionen.

Abmessungen: Breite bis 600 mm,
Tiefe: 401 bis 600 mm

Beschaffenheit entsprechend Konstruktionsbeschreibung K2
Menge: 5,000 St

**1.2.2 Zusätzlicher Fachboden 600x400 mm**
Liefern und montieren eines zusätzlichen Fachbodens für die Einbauküchen der Vorpositionen.

Abmessungen: Breite bis 600 mm
Tiefe: bis 400 mm

Beschaffenheit entsprechend Konstruktionsbeschreibung K2
Menge: 5,000 St

**1.2.3 Aussparungen, Durchmesser 68 mm**
Aussparung herstellen in Spritzschutzplatte/Arbeitsplatte.

Zwek: Steckdose, Wasserabsteller, ect.
Durchmesser: bis 68 mm
Materialstärke: bis 40 mm
Lage: örtlich einzumessen

Abrechnung: nach St Bohrung
(Doppelsteckdose= 2 Stück)
Menge: 10,000 St

**1.2.4 Zulage Zylinderschloss Schubladenauszüge/Drehflügelfronten**
Zulage zu sämtlichen Vorpositionen für die Ausführung von Schubladenauszügen und Drehflügelfronten mit Schließzylinder-Aufschraubschloss entsprechend Variante 2 der Konstruktionsbeschreibung K2.
Menge: 5,000 St

**1.2.5 Zulage PZ-Riegelschloss Schubladenauszüge/Drehflügelfronten**
Zulage zu sämtlichen Vorpositionen für die Ausführung von Schubladenauszügen und Drehflügelfronten mit PZ-Riegelaufschraubschloss entsprechend Variante 1 der Konstruktionsbeschreibung K2.
Menge: 5,000 St

**1.2.6 Zulage Drehstangen-Zylinderschloss Hochschrank-Drehflügelfronten**
Zulage zu sämtlichen Vorpositionen für die Ausführung von Hochschrank-Drehflügelfronten mit Drehstangen Schließzylinder-Aufschraubschloss entsprechend Variante 2 der Konstruktionsbeschreibung K2.
Menge: 5,000 St

**1.2.7 Zulage Drehstangen-PZ-Riegelschloss Hochschrank-Drehflügelfronten**
Zulage zu sämtlichen Vorpositionen für die Ausführung Hochschrank-Drehflügelfronten mit Drehstangen-PZ-Riegelaufschraubschloss entsprechend Variante 1 der Konstruktionsbeschreibung K2.
Menge: 5,000 St

#### 1.3 Taglohnarbeiten

*Hinweis: Stundenlohnarbeiten*
Stundenlohnarbeiten

Bezüglich der Ausführung wird auf § 15 der VOB Teil B besonders hingewiesen.

Stundenlohnarbeiten dürfen nur mit formwirksamer Beauftragung durch den AG ausgeführt werden.

Stundenlohnzettel sind der Bauleitung täglich, spätestens am darauffolgenden Tag, in doppelter Fertigung zur Genehmigung vorzulegen ( auch per Fax möglich).

Vergütet werden nur die reinen Einsatzstunden auf der Baustelle.
Ausführung nur auf besondere Anforderung der örtlichen Bauleitung des AG für nicht im Leistungsverzeichnis
enthaltene Leistungen.

Stundenlohnarbeiten durch Arbeitskräfte auf Anordnung des AG ausführen. Der Verrechnungssatz für die jeweilige Arbeitskraft umfasst sämtliche Aufwendungen wie Lohn- und Gehaltskosten, Lohn- und Gehaltsnebenkosten, Zuschläge, lohngebundene und lohnabhängige Kosten, sonstige Sozialkosten, Gemeinkosten, Wagnis und Gewinn.
Erschwerniszuschläge sowie Zuschläge für Überstunden, Nacht-, Sonntags- und Feiertagsarbeit werden gesondert vergütet.

**1.3.1 Stundenlohnarb. Vorarbeiter**
Vorarbeiter/-in.
Menge: 5,000 h

**1.3.2 Stundenlohnarb. Facharbeiter**
Menge: 5,000 h

**1.3.3 Stundenlohnarb. Helfer**
Menge: 5,000 h

#### 1.4 Werkplanung + Dokumentation Sonstiges

**1.4.1 Werk- und Montageplanung**
Technische Bearbeitung (Werkstatt- und Montageplanung) für alle in den Leistungspositionen beschriebenen Arbeiten der Vergabeeinheit gem. ZTV, VOB/C und Vortexten, soweit die Leistungen über die Nebenleistung nach DIN 18355 Abschnitt 4.1 hinausgehen.

Leistungsumfang
·  Montage- Verlege- und Ausführungspläne sämtlicher Einbaumöbel (Ansichten, Details, Verbindungen, Anschlüsse)

Rechtzeitige Vorlage der Werkstatt- und Montageplanung durch den AN in Bezug auf:
·  mind. 7-tägigen Prüfzeitraum des AG
·  Einarbeitung der Prüfanmerkungen; Wiedervorlage
·  Materialdisposition des AN

Die Pläne sind den planenden Architekten digital im pdf-Format zur Prüfung vorzulegen.
Menge: 1,000 psch

**1.4.2 Bemusterung**
Folgende Muster sind vom AN nach Auftragserteilung rechtzeitig vor Leistungsbeginn der Werk- und Montageplanung herzustellen und zu liefern. Die Musterbauteile verbleiben nach durchgeführte Bemusterung im Eigentum des AN, soweit in nachfolgender Positionsbeschreibung nicht anderslautend beschrieben.

1.
Schichtstoffmuster, Melaminharz und HPL, es sind insgesamt 4 DIN A4 Muster einzukalkulieren

2.
Front-Musterplatte mit Kunststoffdickkante und Melaminharz/HPL Dekor zur Abstimmung der Kantenausführung

3.  Beschlagsmuster für die Kantengriffe, Topfbänder, Fachbodenträger
PZ-Aufschraub-Riegelschloss einschl. Abdeckrosette

4.
Muster Besteckeinsatz

5.
LED Unterbaulichtprofil

Vergütung pauschal.
Menge: 1,000 psch

**1.4.3 Detailterminplan**
Fertigen Detailterminplan wie in den ZTV Allgemein unter Ziffer 14.0 gefordert.
Menge: 1,000 psch

**1.4.4 Dokumentationsunterlagen vor Ausführung**
Dokumentationsunterlagen vor Ausführung, sämtliche Nachweise und die dazugehörigen Prüfzeugnisse für alle ausgeschriebenen Bauteile und Werkstoffe sind vor Ausführung dem AG (Auftraggeber) unaufgefordert mind. 2 Wochen vor Ausführungsbeginn vorzulegen, damit die Schnittstellen zu den Leistungen anderer Gewerke in Abstimmung auf die Einbaubedingungen aller Baustoffe und Produkte erfolgen kann.

Vorlage in einfacher Ausfertigung als Datensatz (pdf-Format) auf Datenträger.

Abrechnung 1 Stück pauschal für alle vom Auftraggeber (AG) geforderten und zu erstellenden Dokumentationsunterlagen.
Menge: 1,000 psch

**1.4.5 Dokumentationsunterlagen nach Fertigstellung**
Dokumentationsunterlagen nach Fertigstellung mit Angabe über alle eingebauten und verwendeten Materialien und deren technischen Eigenschaften sowie den dazugehörigen Prüfzeugnissen oder Zertifikate / Nachweise, Produktdatenblättern, Wartungs- und Pflegeanleitungen und dergleichen.

Vorlage in dreifacher Ausfertigung in schwarzen DIN A4 Ordnern mit entsprechenden Inhaltsverzeichnissen sowie als Datensatz (pdf-Format) auf Datenträger erstellen und bei der Abnahme an den Auftraggeber (AG) übergeben.

Abrechnung 1 Stück pauschal für alle vom Auftraggeber (AG) geforderten und zu erstellenden Dokumentationsunterlagen.
Menge: 1,000 psch
